# Gymnasium Otto-Pankok-Schule
Angebotsaufforderung (GAEB DA XML 3.2, DA83)
Projekt: 15132
Währung: EUR
Vergabeart: Beschränkte Ausschreibung
Erstellt mit: GXML Toolbox V3.3 R20200224, ORCA AVA 23.2.1 - Professional Edition 23.02.01, 15.11.2021

## ALLGEMEINE VORBEMERKUNGEN (AVB)
ALLGEMEINE VERTRAGSBEDINGUNGEN - AVB

Die Ausschreibung ist eine öffentliche Ausschreibung. Es gelten die Angebotsbedingungen nach VOB Teil A (EU) in der aktuell gültigen Fassung. Als Vertragsgrundlage soll die VOB in aktueller Fassung mit Teil B, DIN 1961 "Allgemeine Vertragsbedingungen für die Ausführung von Bauleistungen" und Teil C "Allgemeine technische Vertragsbedingungen" mit den gewerkespezifischen und fachspezifische DIN-Normen und ATV vereinbart werden. Die DIN 18299 "Allgemeine Regelungen für Bauarbeiten jeder Art" der VOB/C gilt immer übergeordnet.

Der Bieter wird in Folge und in den Anlagen als Bieter oder Auftragnehmer (AN), der Bauherr als Bauherr oder Auftraggeber (AG) bezeichnet.

Der Bieter hat das Angebot gemäß der in der Ausschreibung vorgegebenen Struktur der abgefragten Positionen zu erstellen. Eine Abweichung ist nicht zulässig. Streichungen, Änderungen und Zusätze sowie unvollständige Angebote, fehlende Eintragungen und grobe Fehler berechtigen den AG, das Angebot in Gänze unberücksichtigt zu lassen.

Die Vorbemerkungen stellen übergeordnete Vertragsbedingungen für alle auszuführenden Leistungen bzw. im Zuge der Vertragsabwicklung dar und sind wesentlicher Bestandteil der Leistungsbeschreibung und des vom Bieter zu erfüllenden Vertragssolls. Sie werden weiter ergänzt durch einzelne Anlagen (u.a. Baubeschreibung, Logistikkonzept und Terminplan). Die Vorbemerkungen und Anlagen beinhalten übergeordnete allgemeine, besondere, zusätzliche sowie technische und organisatorische Bedingungen und Regelungen, welche als übergeordnete Hinweise zur Kalkulation, zum Leistungsumfang und zur Ausführung im Zuge der Leistungsbeschreibungen im LV nicht ständig wiederholt wiedergegeben werden. Der Bieter hat eigenständig alle in den Vorbemerkungen und Anlagen enthaltenen Festlegungen, Hinweise, Bedingungen und/oder Beschreibungen zu beachten und im Angebot bzw. im Zuge der Leistungsbewertung und Ausführung zu berücksichtigen.

Die im Leistungsverzeichnis eingetragenen Angebotspreise (EP) gelten immer für eine fachgerecht fertiggestellte und gebrauchsfertige Leistung. Enthalten sind Lieferung, Lagerung oder Zwischenlagerung (einschließlich Wetterschutz) und Verarbeitung  von Baustoffen, Material und Bauteilen, die Beistellung von Werkzeugen, Maschinen und Geräten, alle Lohnkosten und Anfahrtskosten sowie eine abschließende Reinigung der Baubereiche inkl. der Entsorgung von Resten und Müll.
Stellt der AN fest, dass Teilleistungen oder Material für eine fachgerechte fertige Leistung nicht im LV enthalten sind, hat der AN diese Leistungen oder das Material zwingend in die angebotenen EP mit einzukalkulieren. Der AN hat in jeden Fall eine fachgerecht fertige Leistung anzubieten und kann sich nicht nachträglich darauf berufen, dass er weitere Leistungen benötigt um die Fertigstellung fachgerecht zu realisieren.

Erforderliche Nebenleistungen wie sie u.a. in DIN 18299 in Pkt. 4 beschrieben werden oder in zugehörigen ATV und DIN Normen (siehe VOB/C) erfasst sind, sind nicht gesondert ausgeschrieben. Der Bieter hat entsprechende notwendige Leistungen, die er für seine Leistungen benötigt, eigenständig zu bewerten und in die Einheitspreise aller abgefragten Position mit einzukalkulieren. Dies betrifft u.a. die Baustelleneinrichtung und notwendige Arbeitsmaterialien, Schutzeinrichtungen wie ggf. Gerüste und Absturzsicherungen, Werkzeuge, Geräte und Maschinen des AN. Sofern einzelne, spezielle Punkte aus Nebenleistungen separat als Position im Leistungsverzeichnis abgefragt werden, sind diese separat einzupreisen.

Der AN haftet als Errichter selbst für die betriebssichere Herstellung, den Betrieb und den Auf-/Abbau sämtlicher Anlagen, Maschinen und Werkzeuge zur Umsetzung seiner Leistung und seiner Baustelleneinrichtung, sowie für die Einhaltung aller betreffenden Vorschriften und Richtlinien, die seine Leistungen, seinen Arbeitsablauf und die Sicherung seines Arbeitsbereiches betreffen.

Mit Abgabe des Angebotes versichert der Bieter, dass er keine wettbewerbsbeschränkenden Absprachen getroffen hat und dass er die gesetzlichen Vorgaben zur Arbeitszeit und zu Löhnen in eigenen Betrieb vollumfassend berücksichtigt und einhält und die Einhaltung auch bei von im eingesetzten Nachunternehmern durchsetzen wird.

Die Rechnungsstellung erfolgt im Original an den AG sowie zeitgleich per E-Mail an den Generalplaner und die zuständige Objektüberwachung zur Prüfung.

 Sicherheit und Schutz
Der AG legt besonderen Wert auf die Sicherheit und den Schutz von Dritten oder dem Arbeitspersonal und hat neben der Objektüberwachung auch einen Koordinator für Sicherheit und Gesundheitsschutz für die Baumaßnahme beauftragt. Näheres zu den Baubeteiligten und dessen Verantwortlichkeiten ist der Anlage: 15132_2021-06-21_Baubeschreibung und Baustellenlogistik.pdf zu entnehmen.

Der zuständige Bauleiter, Fachbauleiter oder Vorarbeiter des AN hat alle erforderlichen Maßnahmen zur Sicherung seiner Arbeitsbereiche nach den gesetzlichen, polizeilichen und den Unfallverhütungsvorschriften sowie der Arbeitssicherheit unter voller eigener Verantwortung auszuführen oder diese zu veranlassen. Stellt der AN fest, dass vom AG oder Dritten beigestellte Einrichtungen, welche er mit nutzt, nicht entsprechend den Sicherheitsvorschriften vorhanden sind, ist dies der Bauleitung des AG direkt zu melden.

Der AN haftet für sämtliche aus der Unterlassung solcher Maßnahmen dem AG erwachsenden Schäden. § 10 Nr. 2 Absatz 1 Satz 2 VOB/B bleibt unberührt. Der Bauleiter, Fachbauleiter oder Vorarbeiter des AN wird sich mit dem SiGeKo des AG und der eingesetzten Objektüberwachung des AG eng abstimmen.

Der Zutritt der Baustelle von nicht befugten Personen (insb. Kindern) wird im Grunde durch den vom AG hergestellten Bauzaun verhindert. Alle vor Ort tätigen Personen sind aufgefordert Sicherheitslücken in diesem Zaun umgehend zu melden und in jedem Fall einen unberechtigten Zutritt sofort zu unterbinden (unberechtigte Personen von der Baustelle verweisen).

Sollten während der gesamten Bauzeit Beschädigungen an Nachbar- oder öffentlichen Grundstücken, Straßen, Gehwegen etc. auftreten sind, diese nach ordentlicher Beweisfeststellung nach Fertigstellung der Arbeiten unverzüglich zu beseitigen.

Forderungen des Amtes für öffentliche Ordnung, der Bauberufsgenossenschaften und sonstiger mitwirkender Behörden, Amtsstellen und Körperschaften sind immer übergeordnet zu beachten.

## BESONDERE VORBEMERKUNGEN (BVB)
BESONDERE VERTRAGSBEDINIGUNGEN - BVB

Leistungsumfang des AN
Die Ausschreibung umfasst alle notwendigen Arbeiten zur Herstellung einer nicht belüfteten Flachdachkonstruktion als Warmdach mit Gefälledämmung, sowie deren Anschlüsse an die Bestandsgebäude. Weiterhin sind die Vordachflächen der Nord- und Süd-Fassade abzudichten, in gedämmter sowie ungedämmter Bauart. Im Bereich von Anschlüssen auf Bestandsdachflächen ist die Anpassung der Bestandsdämmung nach Erfordernis (1m Streifen) mit zu beachten und zu übernehmen.

Der zu bearbeitende Bauabschnitt wird durch den eingerahmten Bereich (rote Strichlinie) dargestellt. Die Arbeiten finden in unterschiedlichen Höhenlagen über Gelände statt.

(Bsp. Genehmigungsplanung / Ansicht Ost)
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
siehe: 15132_Plan Übersicht Dachflächen.pdf

Die zu bearbeitenden Flächen umfassen das Flachdach über dem 3.Obergeschoss, über dem 4.Obergeschoss (Anbau/Neubau), dem Haupteingangsbereich/Foyer mit dem abgewinkelten Vordach, dem Vordach des Bereichs Umkleiden Sporthalle sowie unmittelbar angrenzende Bestandsdachanschlussflächen im 1.Obergeschoss (Sportumkleiden; Forum - hier verdeckt).

Geplant ist, dass der AN nach seiner Beauftragung und einer Einarbeitungszeit von ca. 2 Wochen gemeinsam mit der Objektüberwachung des AG die Baustelle besichtigt, sich vor Ort kurz abstimmt und für die übertragenen Leistungen einen ersten Überblick verschafft.

Vor dem Beginn der Arbeiten ist zudem ein Vorbegehungstermin ca. 2 Wochen vor Baustart einzuplanen um die Vorleistungen zu sichten und eventuelle Mangel an diesen anzuzeigen. Der AN hat die Vorunternehmerleistung ggf. gemeinsam mit der Objektüberwachung des AG zu prüfen und die Leistung des Vorunternehmers als direkte Vorleistung für seine Arbeiten ggf. mit abzunehmen. Der AN wird ggf. auch Teilbereiche der Vorleistung zum Baustart übernehmen.

Baubeschreibung
Der AG hat eine Baubeschreibung inkl. Schnittstellenbeschreibung (Siehe Anlage: 15132_2021-06-21_Baubeschreibung und Baustellenlogistik.pdf) im Anhang beigefügt.

Zudem sind Fotos vom Bestandsgebäude und Anschlussbereichen beigefügt.

Aufmaß und Werkplanung (Techische Abstimmung)
Der AN hat nach Bedarf eigene Aufmaße und Besichtigungen des Bestandes zu leisten und insbesondere eine abschließende fachgerechte Werk- und Montageplanung (W+M-Planung) bzw. technische Abstimmung mit dem AG zu leisten.

Die W+M-Planung des AN umfasst hierbei insbesondere die Planung und fachgerechte Abstimmung der Dachaufbauten und einzusetzenden Materialien insbesondere für die Randanschlüsse (Bestand/Neubau - beweglich), Ecken, Anschlussfugen und die Durchdringungen als Fachunternehmer vor der Ausführung. Der AN kann eigene Details zur Freigabe vorlegen oder die Detailvorgaben vom AG prüfen und bestätigen. Sollte der AN Fehler oder Unstimmigkeiten bei der beigestellten Planung erkennen, sind diese zwingend und sofort anzuzeigen.

Die W+M-Planung / Abstimmung der Details muss auf Grundlage der Vorgaben der Ausführungsplanung und der gestalterischen Vorgaben des AG geleistet  werden und alle Konstruktionen und Leistungen des AN umfassen. Der AN übernimmt bei der Ausführung die volle fachtechnische Verantwortung für die Planung und Ausführung.

Baustelleneinrichtung (BE) / Baulogistik und Baubetrieb
Der AG hat einen Baustelleneinrichtungsplan als Konzeptplan sowie Hinweise zur Baulogistik, zur Baustelleneinrichtung und zum Baubetrieb als Text mit Fotonachweisen erstellen lassen. In diesen Konzepten und Beschrieben sind zudem auch die Schnittstellen zur BE und für einzelne Bauleistungen grob als Übersicht beschrieben und zusammengefasst. Der AN hat die Anlagen, insbesondere den Konzeptplan und die Hinweise im Beschrieb, zu sichten und als Grundlage für sein Leistungssoll zu beachten.

Siehe Anlagen:
- 15132_2021-06-21_Baubeschreibung und Baustellenlogistik.pdf
- 431_Ausführung_A_-1_1-200_LP_- Konzept Baustelleneinrichtung - Ausbaugewerke.pdf

Der AN hat dem AG bzw. der Bauüberwachung des AG zwei Wochen nach Auftragserteilung einen eigenen BE-Plan mit allen nötigen Eintragungen wie u.a. geplanten Stellflächen für Gerüste, Container, Lagerflächen etc. vorzulegen oder entsprechende Angaben für seine BE zu übergeben, so dass die vom AN gewünschte und erforderliche BE mit anderen Gewerken abgestimmt werden kann. In dem BE-Plan sind die besonderen Bedingungen der Baustelle und die örtliche Situation zu berücksichtigen (Schulbetrieb, Wohngebiet, Zufahrtswege usw.).

Terminplan:
Der Baustart der Gesamtmaßnahme ist in den Sommerferien 2021 erfolgt. Die Fertigstellung der Rohbauleistungen soll Ende Mai bis Mitte Juni 2022 bzw. weitere Restleistungen in den Sommerferien 2022 erfolgen. Die Rohinstallationen der TGA sollen ca. Mai 2022 im Rohbau starten. Die groben Terminabläufe sind der Terminübersicht im Anhang (15132 OP-Gym Projektterminplan Übersicht zur weiteren Feinabstimmung.pdf) zu entnehmen.

Für die Dachabdichtungsarbeiten können grob wichtige Termine benannt werden:

- Beginn Bauarbeiten ab:  27.05.2022
- Termin Gebäudedichtigkeit:  06.09.2022
- geplante Fertigstellung
  - Dachflächen Neubau:  30.09.2022
  - Vordächer/Anschlüsse/Sonstiges:  bis spätestens zum 13.01.2023

Die Arbeiten der TGA und die Dach- und Fassadenarbeiten laufen nach dem Start im Mai/Juni bis Sommer 2022 (Juli/August) parallel zu den Restleistungen des Rohbaus. Die Arbeiten der WDVS Fassade inkl. Klinkerriemchen starten ca. einen Monat nach Herrichtung der ersten Fenster und Metallunterkonstruktionen.

Der AN hat dem AG bzw. der Bauüberwachung 2 Wochen nach Auftragserteilung einen eigenen Terminablaufplan mit Hauptabschnitten des Bauablaufes zur Abstimmung vorzulegen. Der Terminplan ist nach Abstimmung mit der Objektüberwachung weiter zu detaillieren und als Soll-Ist-Vergleich fortzuschreiben. Der fortgeschriebene Terminplan wird Abstimmungsgrundlage zu jeder Baubesprechung. Der AN hat die abgestimmten Bauzeiten einzuhalten.

## ZUSÄTZLICH TECHNISCHE VORBEMERKUNGEN (ZTVB)
ZUSÄTZLICH TECHNISCHE VORBEMERKUNGEN - ZTVB

Diese übergeordneten technischen Vorbemerkungen sind für die Ausführung aller Leistungen vom AN zu beachten und nach Erfordernis mit in die EP einzukalkulieren. Zudem werden weitere Ausführungshinweise vor einzelnen Positionen im Leistungsverzeichnis (LV) aufgeführt, welche ebenfalls für die Teilleistungen zu beachten sind.

Grobe Übersicht zum generellen Arbeitsablauf
Der AN kann nach der Errichtung des Rohbau mit den Dachabdichtungen starten. Es ist zunächst eine Baustellenentwässerung an den Ablaufpunkten zu erstellen. Die Dacharbeiten können auf dem Dach des kleineren Neubaus (4.OG) starten. Im weiteren Verlauf sind die Dachflächen des großen Anbaus (5.OG) und abschließende der Vordächer (1.OG) zu bearbeiten. Der AN errichtet jeweils den Dachaufbau samt Dachrandanschlüsse zu aufgehenden Fassaden (bewegliche Anschlüsse (Bestand/Neubau) und starre Anschlüsse (Neubau/Neubau)) und die Eindichtung von Einbauten. Schnittstelle zur Fassade stellen die Attikaabdeckungen und Dachrandpofile dar.

Das Vordach Foyer/Eingangsbereich kann erst nach der Abrüstung des Gerüstes im Bereich der Fassaden über dem Vordachbereich starten (ca. ab Oktober 2022). Für die eingeschossigen Vordachflächen (Foyer und Sporthalle) muss der AN ein eigenes Gerüst im Randbereich erstellen (separat LV-Positionen).

Es ist besonders wichtig, dass die Arbeiten in einem straffen Ablauf durchgeführt und  in einem möglichst kurzen Zeitraum abgeschlossen werden.

Gerüst und Krannutzung:
Die Fassadenflächen werden bauseits vom AG mit einem Arbeitsgerüst, (Ansatz Lastklasse 4, W09) mit Auslegern inkl. Prüfprotokoll vom AG eingerüstet. Hierbei wird neben den Treppentürmen als Zugang auch ein Lastenaufzug zum Transport von Material beigestellt. Im Fassadenbereich werden Konsolen und/oder Absturzsicherungen erstellt.

Die Gerüste sind vom Auftragnehmer rechtzeitig (mind. 1 Woche) vor Ausführungsbeginn auf sichere Funktion für seine Arbeiten zu prüfen. Bedenken sind unverzüglich schriftlich anzumelden. Auch wenn das Gerüst mit den nötigen Sicherheitsvorrichtungen beigestellt wird, muss das Personal immer mit der persönlichen Schutz- und Sicherungsausrüstung u.a. Absturzsicherungen arbeiten. Bei Fehlverhalten des Personals, können Baustellenverweise ausgesprochen werden.

Die Nutzung eines Baukrans vor Ort kann mit dem Rohbauer abgestimmt werden, solange dieser den Baukran vorhält. Derzeit ist geplant, dass ein Kran bis ca. Ende Juli 2022 vor Ort stehen bleiben wird (ohne Gewähr). Es wird empfohlen vor dem Abbau des Krans einiges an Material auf die Dachflächen zu transportieren und zu lagern. Im Nachgang zum Kranrückbau kann nur noch der Lastenaufzug am Gerüst genutzt werden oder eigene Transport- und Hubmittel welche dann in den EP mit zu erfassen und einzukalkulieren sind.

Zur eigenen Bearbeitung der erdgeschossigen Flächen (Vordach, Foyerdach, Vordach Sporthalle) sind beim AN eigene Gerüste und Absturzsicherungen mit im LV erfasst.

Technische Anmerkungen
Für alle verwendeten Baustoffe der nachfolgenden Positionen sind die Verarbeitungshinweise und -anweisungen der jeweiligen Hersteller sowie alle aktuellen gewerke- und produktspezifischen Fachregeln zu beachten und an zu wenden.

Die angebotenen EPs der einzelnen Positionen verstehen sich einschließlich aller Befestigungen, Verbindungen, Dichtungen, Profile und sonstiger Unterkonstruktionen.

Sämtliche auf die Außenwände montierten Halteprofile und Wandhalter sind isoliert auf einer Thermounterlage zu installieren, welche in die entsprechenden EPs mit einzuberechnen sind, sofern nicht separat beschrieben.

Alle Anschlüsse und Bauarten sind neben spezifischen Herstellervorgaben nach den gültigen Fachregeln  (Flachdachrichtlinie) gemäß dem Zentralverband des Deutschen Dachdeckerhandwerks auszuführen.

Nachweise
Der Bieter hat einen Nachweis der Gebrauchstauglichkeit gemäß § 3 Nr. 2 der Musterbauordnung (MBO) bzw. der zuständigen Landesbauordnung (LBO) beizustellen. Der Nachweis der Gebrauchstauglichkeit kann durch Vorlage des gültigen Eignungsnachweises für das angebotene System erfolgen. Bieter, die nicht über diesen Nachweis verfügen, müssen einen vergleichbaren Nachweis vorlegen. Darin muss ein dafür zugelassenes Institut oder der Systemhersteller bestätigen, dass das System und die zugehörige Systembeschreibung der angebotenen Konstruktion geprüft und freigegeben ist.

Für den Nachweis, dass die in dieser Ausschreibung geforderten wärmetechnischen Werte erfüllt werden sind die Ausführungen der gültigen Energieeinsparverordnung (EnEV) sowie die Vorgaben der EN 14351-1 und die Forderungen dieser Ausschreibung zu berücksichtigen.

Anlagen
Die folgenden Anlagen u.a. Pläne, Fotos und Dokumente stellen Übersichten zur Gesamtplanung und zum Leistungsumfang. Sie sind jedoch nicht vollständig, da nicht alle Detailschnitte erfasst wurden. Es ist eine Leitdetailplanung zur Ansicht und als Kalkulationsgrundlage beigefügt. Die abschließende Detailabstimmung erfolgt über die Werk- und Montageplanung des AN. Die Angaben der Leitdetails können ggf. leicht abweichen. Kleinere Anpassungen von Längen, Profilen usw. sind in die EP mit einzukalkulieren.

Änderungen und/oder ergänzende Unterlagen werden durch den AG bei Bedarf entsprechend oder auf Anfrage nachgereicht. Alle vorangehenden Ausführungshinweise in den Vorbemerkungen sind Bestandteil der darauf folgenden Positionsbeschreibungen und bei der Kalkulation zu berücksichtigen.

01 Baubeschreibung:
15132_2021-06-21_Baubeschreibung, BE und Logistikkonzept.pdf

02 Baustelleneinrichtung:
431_Ausführung_A_-1_1-200_LP_- Konzept Baustelleneinrichtung - Ausbaugewerke.pdf

03 Terminplan:
15132 OP-Gym Projektterminplan Übersicht  zur weiteren Feinabstimmung.pdf

04 Planunterlagen Architekt/Fachplaner:
Übersicht Dachflächen 1:100
15132_Plan Übersicht Dachflächen.pdf
431_Ausführung_A_05_ERW_1-100_f Erweiterung - Grundriss 5.OG.pdf

Dachflächen 1:50
Eingang/Vordach/Foyer:
431_Ausführung_A_01_1-50_ERW_g (v) Grundriss 1.OG Erweiterung Teil 1.pdf
Sportumkleide Vordach:
431_Ausführung_A_01_1-50_ERW_g (v) Grundriss 1.OG Erweiterung Teil 2.pdf
Hauptdach 4.OG bzw. über 3.OG:
431_Ausführung_A_04_1-50_ERW_g (v) Grundriss 4.OG Erweiterung Teil 2.pdf
Hauptdach 5.OG bzw. über 4.OG:
431_Ausführung_A_05_1-50_ERW_g (v) Grundriss 5.OG _ Dachaufsicht Erweiterung.pdf

Schnitte:
431_Ausführung_A_SCHN_A-A_1-50_f Schnitt A-A.pdf
431_Ausführung_A_SCHN_B-B_1-50_f Schnitt B-B.pdf
431_Ausführung_A_SCHN_C-C_1-50_f Schnitt C-C.pdf

Ansichten:
431_Ausführung_A_AN_NOR_1-50_g V Nordansicht.pdf
431_Ausführung_A_AN_OST_1-50_f Ostansicht.pdf
431_Ausführung_A_AN_SUE_1-50_e Südansicht.pdf
431_Ausführung_A_AN_WES_1-50_e Westansicht.pdf

Details:
431_Ausführung_A_DET_50.1_1-5_- Attika Hauptdächer.pdf
431_Ausführung_A_DET_51.1_1-5_- Dachanschluss aufgehende Neubauwand (4.-5. OG).pdf
431_Ausführung_A_DET_53.1_1-5_- Dachanschluss auf Bestand (Forum).pdf
431_Ausführung_A_DET_55_1-5_- Dachanschluss aufgehende Bestandswand TRH 1.pdf
431_Ausführung_A_DET_55_1-5_- Dachanschluss aufgehende Bestandswand.pdf
431_Ausführung_A_DET_56.1_1-5_- Dachanschluss aufgehende Bestandswand (Foyer an HG).pdf
431_Ausführung_A_DET_27.1_1-5_- Pfosten-Riegel-Fassade + Vordach Verkleidung_Sturz.pdf

Nachweise / Fachunterlagen:
20150648_Brandschutzkonzept 200526.pdf
F4 1OG 200507.pdf
F7 4OG 200507.pdf
F8 5OG 200507.pdf
2020-03-18 Nachweis EnEV EWB-MS.pdf

## 306 Dachabdichtungsarbeiten (Erweiterung)

### Titel 01 Baustelleneinrichtung, Vorebereitende Maßnahmen und Rückbauleistungen

**01.010 Baustelleneinrichtung**
*** Pauschalposition
Lieferung, Einrichtung und Vorhaltung der erforderlichen Baustelleneinrichtung für die ausgeschriebenen Leistungen des AN über die gesamte Bauzeit, einschließlich der kompletten Beräumung dieser nach Abschluß der Arbeiten,
und Wiederherstellung der beanspruchten Flächen in den Urzustand (wenn nicht Baufläche, die nachträglich weiter bearbeitet wird).

Hiermit abgegolten sind:

- das Einrichten der Baustelle, inkl. Liefern und Vorhalten aller erforderlichen Geräte, Maschinen, Hebezeuge (Kräne, Dachdeckeraufzüge etc.) und sonstiger Werkzeuge, inklusive Mieten, Betriebs- und Schmierstoffe und aller anfallender etwaiger Reparaturzuschläge, sowie Abtransport nach Beendigung der Arbeiten.
- der gesamte Materialtransport zur/von der Baustelle, sowie das Abladen und Sichern des Materials
- Einrichten, Unterhalten und rückstandsloses Beräumen von Materiallagerstätten auf der Baustelle
- An- und Abfahrt des Montagepersonals und der Arbeitskräfte
- Säubern der Baustelle von Abfällen, Schuttresten und Verpackungsmaterialien die bei den Arbeiten des AN anfallen, einschließlich Abfuhr, Entsorgung und Gebühren.
- alle erforderlichen Sicherungsmaßnahmen zur Gewährleistung der Arbeitssicherheit.
- eigene, weisungsbefugte, deutschsprachige Bauaufsicht / Fachbauleitung vor Ort

Weiterhin zu berücksichtigen und einzurechnen sind u.a. auch:
- abschnittsweises Arbeiten in Abstimmung mit dem AG
- Beengung da weitere Unternehmer vor Ort
- Schutz neuer und bestehender und insb. angrenzender Bauteile und der zu bearbeitenden Flächen vor Nässe und Austrocknung vor und nach den Arbeiten nach Bedarf
- Bock-/Rollgerüste für Vordachflächen, PSAgA gem. Bedarf

Der AG stellt ein Fassadengerüst und die Bau WC und Sanitärräume nach BG Vorgabe sowie alle Medienverbräuche frei Verfügung. Eine Krannutzung des Krans vom Rohbauer (nur begrenzt bis ca. Juli 2022 vorhanden) muss mit em Rohbauer abgestimmt werden. Einzelne Transporte auf die Dachflächen sind möglich (siehe auch Vorbemerkungen und Baubeschreiung/Baulogistikkonzept im Anhang).

Sollte der AN die Nutzung von öffentlichen Flächen planen, hat er selbstständig nach Bedarf die Genehmigung mit den zuständigen Behörden ohne zusätzliche Vergütung abzustimmen und mögliche Gebühren zu tragen.

Zwischen AG und AN erforderliche Abstimmungspunkte vor Beginn der Arbeiten :
- Baustelleneinrichtung
- Festlegung der Flächen für Container, Stellplätze, etc.
- vorbereitende Maßnahmen am/im Gebäude
- Terminabsprachen
- Benennung Subunternehmer, Entsorgungsunternehmen

Diese Leistung ist in den EP mit einzukalkulieren. Es erfolgt keine separate Vergütung. Weitere Detailhinweise zur Schnittstelle siehe auch Baubeschreiung/Baulogistikkonzept im Anhang.

Abrechnungshinweis:
Die geforderte Vergütung dieser Position wird bei Abschlagszahlungen nur anteilig freigegeben. Die komplette Freigabe erfolgt erst nach Abbau und Abfuhr der gesamten Baustelleneinrichtung.
Menge: 1,000 psch

**01.020 Windsogberechnungen**
*** Pauschalposition
Die Lagesicherung des Dachaufbaus ist für die nachfolgend
ausgeschriebenen Dachflächen und deren An- und
Abschlüssen im Einzelnachweis mittels Windsogberechnungen
durch den AN verantwortlich und prüffähig nachzuweisen.
Menge: 1,000 psch

**01.030 Werk- und Montageplanung**
*** Pauschalposition
Werk- und Montageplanung aller im LV benannten Leistungen unter Berücksichtigung der AG-seitigen Planungsvorgaben bzw. Abstimmung und Bestätigung der vom AG beigestellten Details als Fachunternehmer.

Die auftragnehmerseitige Werk- und Montageplanung bzw. Abstimmung der Details beinhaltet zudem alle über die übergebenen Pläne und Details hinaus notwendig werdenden Planungsleistungen für die Erstellung der ausgeschriebenen Leistungen, mindestens jedoch u.a. :

- Gefälleplanung mit Darstellung der Dämmstoffdicken von Grund und Gefälledämmung, Graten, Kehlen, Ablauf- und Notablaufpunkten, U-Wert und Taupunkt-Berechnung.
- alle Detailplanungen und Dettails oder die Abstimmung/Bestätigung der Details des AG als Fachunternehmer -  sofern für die vertragskonforme Ausführung erforderlich.

Sämtliche Unterlagen sind dem AG 3-fach in Papierform sowie im Digitalformat zu übergeben.
Menge: 1,000 psch

**01.040 Kernbohrung, Durchmesser 20 - 30 cm, Stb-Decke d=30 cm**
Einbauort:
- Vordach
- Dach 4.OG sowie 5.OG

Kernbohrung in Stahlbetondecke für Dachdurchdringungen von Regen- und Abluftleitungen herstellen.
Die Ausführung erfolgt nach Freigabe durch den AG.

Material: Stahlbeton
Deckenstärke: d= 30 cm
Bohrung-Ø: 20 - 30 cm, senkrecht
Deckenhöhe: 3,30 m

Inkl. Abtransport und Entsorgung der Bohrkerne.

Die Gestellung notwendiger Geräte, Vorrichtungen und Gerüste inkl. Auf-/Um-/Abbau, zur Erbringung der beschriebenen Leistung sind in den Einheitspreis mit einzukalkulieren.
Menge: 31,000 St

*Hinweis: SICHERUNGSMAßNAHMEN*
Der AG stellt das Fassadengerüst auch als Schutz für die Dacharbeiten im 4. und 5.OG her. Es dient als Absturzsicherung am Dachrand.

Die Dachflächen über dem EG (Foyer, Vordächer) sind erst im Nachgang nach Teilrückbau des Gerüstes auf den Vordächern zu bearbeiten. Der AN hat für diese Bereiche eigene Sicherungsmaßnahmen mit anzubieten und zu errichten (separste LV-Positionen).

Zudem sind vereinzelte Abdeckungen von Öffnungen, das entfernen von Wasser und eine temporäre Bauentwässerung in Folge erfasst.

**01.050 Temporärer Seitenschutz / Absturzsicherung**
Einbauort:
- 1.OG - Bereich Sportumkleide (bei Achse H´´/12`),
- Vordach Haupteingang

Temporärer Seitenschutz / Absturzsicherung gemäß DIN EN 13374, für die Arbeiten im Randbereich von Dachflächen mit mehr als 3,0 m Absturzhöhe nach DIN 4420 "Arbeits- und Schutzgerüste", selbsttragend, mit Zwischenholm, liefern, montieren und vorhalten für die Dauer der Dach- und Fassadenrandarbeiten, nach Fertigstellung der Arbeiten abbauen und abtransportieren.

Höhe:  ≥ 1,00 m
Material:  Holz, Stahl, Alu
  nach Wahl des AN

Aufbau/Abbau und Grundeinsatzzeit: 4 Wochen

Angebotenes Fabrikat / Typ:

'________________________________________________'
  vom Bieter einzutragen
Menge: 55,000 lfdm

**01.060 Temporärer Seitenschutz - Vorhaltung**
Vorhaltung des temporären Seitenschutzes / Absturzsicherung der Vorposition über die vorher beschriebene Grundstandzeit
hinaus, Abrechnung in m pro angefangene Woche.

Annahme: 8 Wochen Vorhaltezeit
Menge: 440,000 mWo

**01.070 Durchtrittsicheres Abdecken von Öffnungen, bis 0,25 m²**
*** Bezugsbeschreibung
Durchtrittsicheres Abdecken von Deckenöffnungen, temporär während der Bauphase, im Sinne der TRBS 2121 bzw. ASR 2.1/Pkt.5.2, mit Holz- oder Holzwerkstoffen, regensicher bzw. inkl. provisorischer Abdichtung. Das Material muss  für den Einsatz geeignet sein und den statischen Ansprüchen entsprechen.
Die Abdeckungen sind unverschieblich zu sichern.
Menge: 5,000 St

**01.080 Durchtrittsicheres Abdecken von Öffnungen, 0,25 bis 0,50 m²**
*** wie Position 01.070
für Öffnungen von 0,25-0,50 m².
Menge: 9,000 St

**01.090 Durchtrittsicheres Abdecken von Öffnungen, 0,50 bis 1,00 m²**
*** wie Position 01.070
für Öffnungen von 0,50-1,00 m².
Menge: 5,000 St

**01.100 Wassersaugen**
Untergrundvorbehandlung durch Wassersaugen von vorhandenem Regen-/Restwasser auf allen Dachflächen, maschinell mittels Wassersauger, und entsprechend in Dachabläufe, temporäre Entwässerungseinrichtung o.ä. ableiten.
Menge: 1435,000 m2

**01.110 Temporäre Dachentwässerung**
*** Pauschalposition
Einbauorte: 3./4.OG gem. Lage Dachabläufe

Temporäre Sicherstellung der Dachentwässerung während der Bauphase.
Herstellung einer provisorischen Notentwässerung der Dachflächen, durch deckenseitige Verlegung und Anschluss von HT-Rohrleitungen (Deckenmontage) an Dachabläufe zur  Regenwasserableitung aus dem Gebäude, inkl. allen erforderlichen Reduzierstücken, Bögen,  Befestigungs- und Verbindungsmitteln, sowie ungelochtem Drainageschlauch  zur vertikalen Ableitung außerhalb des Gebäudes und Einleitung in den Regenwasserkanal. Der Drainageschlauch ist fixiert zu montieren.
Alle Teile sind vor/zum Anschluss des Gebäudentwässerungssystems wieder rückstandslos zu demontieren und abzutransportieren.

HT-Rohr
Querschnitt:  ca. DN 75
Länge, gesamt: ca. 50 m
Bögen, 90°:  ca. 5 x 2 = 10 Stk
Übergangsstücke: 125/75, 5 Stk

Drain-Schlauch
Querschnitt:  ca. DN 100
Länge, gesamt: ca. 150 m

Alle Mengen- und Maßangaben gelten als Kalkulationsgrundlage und sind durch den AN anhand der beiliegenden Planungsunterlagen zu überprüfen und im EP zu berücksichtigen.
Menge: 1,000 psch

*Hinweis: ANPASSUNG BESTANDSDACHANSCHLÜSSE*

**Ausführungsbeschreibung 1 Ausführungshinweis: Bestandsdachflächen**
*Ausführungshinweis: Bestandsdachflächen*
Ausführungsorte:
- Attika/Sockelaufkantung Dach Forum 1.OG
- Sockelaufkantung und Dachfläche Sportumkleide 1.OG

Plan: 15132_Plan Übersicht Dachflächen.pdf (grün und pink dargestelle Fassadeanschlüsse (Bestand an Neubaufassade)

a) Bereich Forum
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(Bsp. Foto / Bestandsdach Forum)

Der vorangehende Rückbau der vorh. Mauerkopfabdeckung erfolgt in Teilen bereits durch das Gewerk Rohbau. Der Rohbauer wird den Dachrand provisorisch vor Wassereintritt schützen. Der AN hat den Schutz zu demontieren und enen fachgerechten Anschluss von derBestandsattika an den aufgehenden Neubau herzustellen. Die Randandichtung an den aufgehenden Neubau muss auf/in die Bestandsdachfläche angeschlossen werden. Hierbei ist eine zusätzliche ausreichende Überlappung (Lose Bahn) zu berücksichtigen. Der Dachaufbau des Forum wird zu einem späteren Zeitpunkt als neues Gründach hergestellt. Die Dachrandabdichtung (Lose Bahn) muss in den neuen Aufbau eingebunden werden können.

b) Bereich Sportumkleide

(Bsp. Foto / Bestand Sportumkleide)

Der vorhandene Dachaufbau ist nach Herrichtung der neuen Attika durch den Rohbauer fach- und systemgerecht an die Außenwände des Neubaus anzuschließen. Hierzu ist der vorh. Dachaufbau im Randbereich der Sportumkleide zurückzubauen und als neue Abdichtung auf die neue Attika wieder herzustellen.

c) Weitere Anpassungsarbeiten bei den Bestandsdächern (Dach Sportumkleide)
Zudem sind für weitere geplante Dachkonstruktionen (z.B. Lüftergestell, Außenstahltreppe) der vorhandene Dachaufbau ebenfalls in Teilstücken zu öffnen und nachträglich anzuarbeiten.

Die Gebäudefugen (Bestand/Neubau) sind feuerbeständig auszuführen.

**01.120 Rückbau/Vorbereitung Mauerkopf Forum**
Rückbau und vorbereiten des gedämmten Mauerkopfes:

- Rückbau des vollständigen Mauerkopfaufbaus (bituminöse Abdichtung, Attikabohle, PS-Dämmung) bis zur Dampfsperre
- Prüfung und Vorbereitung des Untergrunds (Dampfsperre/Stahlbeton) für die nachfolgenden Anschlussarbeiten, durch Abbürsten und Entfernen sonstiger, loser Rückstände sowie haftmindernder Lagen
- alle anfallenden Abfälle bzw. gelösten Baustoffe abtransportieren und fachgerecht entsorgen

Mauerkopfbreite: ca. 20 cm, inkl. Dämmung

Hinweis:
Offene Dachkonstruktionen sind vor dem Eindringen von Feuchte zu schützen - befestigte Folienabdeckungen (siehe Pos. Baustelleneinrichtung).
Menge: 51,000 m

**01.130 Rückbau Teilflächen Bestandsdach Sportumkleide**
Aufschneiden, Lösen und Aufnehmen von Teilflächen (ca. 1m Streifen vor der Atttika) des vorhandenen Dachaufbaus bis zur Dampsperre, bestehend aus 2-lagiger Dachhaut, bituminös und ca. 14 cm PS-Dämmschicht.

Eine Beschädigung der Dampsperre ist zu verhindern bzw. umgehend wieder instand zu setzen.
Sämtliche gelösten Baustoffe gehen in den Eigentum des AN über und sind fachgerecht zu entsorgen.

Hinweis:
Offene Dachkonstruktionen sind vor dem Eindringen von Feuchte zu schützen - befestigte Folienabdeckungen (siehe Pos. Baustelleneinrichtung).
Menge: 25,000 m2

### Titel 02 Dämm- und Abdichtungsarbeiten

**Ausführungsbeschreibung 2 Ausführungshinweise: Dämmung und Abdichtungen**
*Ausführungshinweise: Dämmung und Abdichtungen*
Ausführungsort:
Dachflächen 4.OG/5.OG, Dachfläche u. Wandanschlüsse des Bestands 1.OG, Vordächer Haupteingang und Sportumkleide

Detailplan: DT 53
Hauptdächer: Detailplan: DT 50; DT 51 - 57
Vordächer: Detailplan: DT 45, DT 46, DT 27

Technische Hinweise:
Für alle Angaben zu Dämmstoffen sind die beiliegenden Brand- und Wärmeschutznachweise abschließend maßgebend und durch den AN zu berücksichtigen.

Für die Bearbeitung aller o.g. Einzel-, Klein- und Bestandsflächen sind in den entsprechenden Positionen (z.B. Dampfsperre, Abdichtungslagen, Dämmstoffe etc.) Mengen auf Planungsgrundlage zum Zeitpunkt der Ausschreibung berücksichtigt.

**Ausführungsbeschreibung 3 Ausführungshinweise: Wandanschlüsse**
*Ausführungshinweise: Wandanschlüsse*
Wandanschluss- Dachfläche an aufegehenden Neubau
Einbauort:
- Dach über dem Foyer / Vordach an aufgehenden Neubau,
- im 5.OG an Aufzugsüberfahrt,
- im 4.OG an aufgehende Wand Neubau

Detailplan: DT 51, DT 52

Bauteil: Wandanschluss, starr, gedämmt
Untergrund: Beton, KS-Mauerwerk
Einbauhöhe: ca. 500 mm

- Voranstrich an der aufgeh. Wandfläche, ca. 50 cm hoch
- Dampfsperre an aufgehender Wand hochführen und verkleben
- Wandmontage des Stützprofils (U-Profil) inkl. einkleben der Dämmplatte
- verlegen der Dachflächendämmung und Dämmkeile
- neue Abdichtung, 2-lagig an Dämmplatte hochführen
- Fixierung/Befestigung der Abdichtungslagen mit Klemmschiene an der Stirnseite des Stützprofils
- Wandmontage der neuen Sockelabdeckung

Wandanschluss- Attika (Bestand/Neu) an Neubau
Einbauort:
- im 1.OG Dach Forum (Attika Bestand) an aufgehenden Neubau,
- im 1.OG Dach Sportumkleide (Attika Bestand) an aufegenden Neubau,
- im 5.OG nues Dach an bestehende Wand Treppenhaus 1

Detailplan: DT 53, DT 54, DT 55

Bauteil: Wandanschluss/Betonaufkantung mit Gebäudefuge
Untergrund: Beton, KS-Mauerwerk
Mauerkopfbreite: ca. 140 mm zzgl. Dämmung

- dichtes Ausstopfen der Gebäudefuge mit Dämmstoff
- Voranstrich an der aufgeh. Wandfläche, ca. 20 cm hoch
- Dampfsperre von aufgeh. Wand bis Vorderkante Mauerkopf verlegen und an Bestand anschließen
- Montage des Stützprofils, inkl. verkleben der Dämmung an aufgehender Innenseite und Mauerkopf
- neuen Unterlagenstreifen von Hinterkante Mauerkopf bis auf Bestandsdachhaut verlegen
- neuen Oberlagenstreifen mit Wurzelschutz wandseitig verkleben, an Mauerkopfversatz anpassen und lose bis auf die Bestandsdachhaut führen
- Fixierung/Befestigung der Abdichtungslagen mit Klemmschiene an der Stirnseite des Stützprofils
- Wandmontage der neuen Sockelabdeckung inkl. dichtem Ausstopfen des Hohlraums unterhalb mit Dämmstoff

Die Abdichtungslagen im Bereich 1.OG/Forum sind mit ausreichend Überhang auf die bestehende Dachhaut zu führen (für einen nachträglichen Anschluss und Umbau  der Dachfläche zum Gründach als Anschlussabdichtung).

Wandanschluss an aufegenden Bestand (Hauptgebäude)
Einbauort:
- Dach über dem Foyer / Vordach an Hauptgebäude;
- im  5.OG Dachfläche Neubau an Hauptgebäude

Detailplan: DT 56, DT 57

Bauteil: Wandanschluss mit Gebäudefuge
Untergrund: Beton, KS-Mauerwerk
Einbauhöhe: ca. 500 mm

- Voranstrich an der aufgeh. Wandfläche, ca. 50 cm hoch
- Dampfsperre mit Schlaufenausbildung in der Gebäudefuge  an aufgehender Wand hochführen und verkleben
- Verlegen mineralischer Dämmplatten an aufgehender Wand
- Wandmontage des Stützprofils (Zargen-Profil) inkl. einkleben der EPS-Dämmplatte
- verlegen der Dachflächendämmung und Dämmkeile
- neue Abdichtung, 2-lagig an Dämmplatte hochführen
- Fixierung/Befestigung der Abdichtungslagen mit Klemmschiene an der Stirnseite des Stützprofils Wandmontage der neuen Sockelabdeckung

Eingriffe in die Bestandsdachflächen (1.OG) - Forum, Sportumkleide:

Dachflächen müssen zwecks Installations- oder Anpassungsarbeiten (Aufbauten Treppe, Lüftungs UK, Randbereich Attika) geöffnet/rückgebaut werden, nach den beendeten Montage- bzw. Vorarbeiten (Eigen- sowie Fremdleistung) sind diese wieder fachgerecht zu verschließen.

Hierzu sind gerade Anschlusskanten her zu stellen.Auf zu arbeiten und passgenau ein zu bauen sind:
- Dampfsperre, verschweißt
- neue Dämmschicht, im Gefälle, verklebt
- Abdichtungslage, 2-lagig, verschweißt

*Hinweis: UNTERGRUNDVORBEREITUNG UND DAMPFSPERRE*

**02.010 Untergrund reinigen**
Untergrund und deren Anschlussbereiche (Attika, Wandanschlüsse/Sockel, Überfahrt Fahrstuhlschacht, sonstige aufgehenden Bauteile etc.) zur Vorbereitung einer staubfreien Arbeitsfläche und zur Aufnahme des nachfolgenden Voranstrichs reinigen und ggf. trocknen.
Die Oberfläche ist von Bauschutt sowie haftmindernden Mitteln und Schmutz zu befreien, etwaige Betongrate sind
abzustossen. Anfallender Schutt, Staub und Unrat wird
Eigentum des AN und ist zu entsorgen.

Untergrund: Stahlbeton, KS-Mauerwerk
Menge: 1435,000 m2

**02.020 Voranstrich, bituminös**
Aufbringen eines geeigneten Voranstrichs für bituminöse oder bitumenverträgliche Dachabdichtungen auf einer Flachdachfläche aus Stahlbeton, inklusive der aufgehenden Bauteile (Attika, Wandanschlüsse/Sockel, Überfahrt Fahrstuhlschacht, sonstige aufgehenden Bauteile etc.) Ausführung nach den Verarbeitungsvorgaben des Herstellers.

Untergrund: Stahlbeton, KS-Mauerwerk

Angebotenes Fabrikat:

'____________________________________________'
Vom Bieter an zu geben
Menge: 1594,000 m2

**02.030 Dampfsperrbahn**
Dampfsperre aus Bitumen-Schweißbahn gem. DIN EN 13970, mit Eignung als Trennlage, Dampfsperre und Notabdichtung,
mit Alu-Einlage, inkl. Ausgleichslage,
auf Stahlbeton-/Kalksandstein-/Trapezblechflächen inklusive aufgehenden Bauteilen verlegen.
Alle Anschlüsse sind luft-, dampf- und wasserdicht auszuführen.

Ausführungsleistung:
- vollflächiges verschweißen mit dem Untergrund.
- Naht- und Stoßüberdeckungen, An-/Abschlüsse und Durchdringungen sind luftdicht zu verschweißen.
- Stöße sind mit ausreichend Überlappung auszuführen.
- im Bereich Attikaaufkantung und Wandanschlüssen ist die Dampfsperrbahn fachgerecht hochzuführen, in Fugen beweglich mit Schlaufe zu verlegen und winddicht anzuschließen.
- einschl. Eckausbildungen im Bereich der hochgeführten Dampfsperre an Innen- und Außenecken.

Bauteil: Dampfsperre
Untergrund: Stahlbeton, KS-Mauerwerk, Trapezblech
Dampfdichtigkeit: sd-Wert ≥ 1500
Bahnentyp: PYE-PV 200 S5 + AL, G 200 S4 + AL,

Hinweis:
Bei Wandanschlüssen mit Gebäudefugen ist auf Schlaufenlegung für ausreichenden Bewegungsspielraum zu achten.
Der Einbau der Vollsickenfüller des Vordachs muss vor Verlegung der Dampfsperre erfolgen.
Die angegebene Menge beinhaltet ebenso Flächen von  Wandanschlüssen und Anpassarbeiten des Bestands.

Angebotenes Fabrikat / Typ:

'________________________________________________'
  vom Bieter einzutragen
Menge: 1594,000 m2

*Hinweis: DÄMMUNG UND ABDICHTUNG*

*Hinweis: DÄMMUNG VORDÄCHER*

**Ausführungsbeschreibung 4 Ausführungshinweis: Dämmung Vordach Haupteingang**
*Ausführungshinweis: Dämmung Vordach Haupteingang*
Ausführungsort: EG - Vordach Haupteingang/Foyer

Detailplan: DT 45, DT 46, DT 27

Wandanschlüsse gem. Ausführungsbeschreibung 0003

Zwecks Gerüststellung auf dem Vordach für die Fassadenarbeiten am Hauptbaukörper, können die Dachflächen u.U. nicht vollständig am Stück bearbeitet werden bzw. erst nach Gerüstrückbau im Fassadenbereich.
Eine spätere oder Teilflächenmontage inkl. notwendiger Sicherungsmaßnahmen (Gerüst am Rand durch AN - siehe Vorpositionen) sind in der Kalkulation mit zu berücksichtigen.

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(Auszug Ansicht Nord - Vordach Haupteingang)

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(Skizze - Darstellung Gefälle Vordach Haupteingang)

Hinweis:
Der AN hat die Gefälleplanung und Rinnenausbilding zu übernehmen und die Gefälle zu den Rinnen herzustellen. Es sind mehrere Grate/Dachreiter innerhalb der Fläche her zu stellen.
Die Dachentwässerung erfolgt entlang des Dachrands und des Kehlbereichs durch Rinnenausbildung mit Gefälle in der Dämmlage.

Die angegebene Mindestdicke der Dämmung ist im Bereich über dem beheiztem Raum (rot schraffiert) an der Kante längs zum Übergang des unbeheizten Bereichs zu beachten.

**02.040 Mineralische Dämmung - Vollsickenfüller für Trapezblech 100/275**
Dachbeplankung aus Trapezblech entlang des Anschlussbereichs zur StB-Decke dämmen,
mit Vollsickenfüllern aus Wärmedämmung gem. DIN EN 13162, nicht brennbar, liefern und unter Verwendung von geeignetem Kleber vollflächig ober- sowie unterseitig verkleben, inkl. erforderlicher Untergrundvorbehandlung, Zuschnitt- und Anpassarbeiten.

Der Einbau erfolgt vor der Verlegung der Dampfsperrbahn.
Die Ausrichtung des Trapezblechs wechselt abschnittsweise.

Bauteil: Dachbeplankung
Untergrund: Trapezblech 100/275, t=0,75 mm (Stahl, beschichtet)
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Anwendungstyp: DAA nach DIN 4108-10
Baustoffklasse: A1, nicht brennbar gem. DIN 4102
Wärmeleitgruppe: mind. WLG 040 (Bemessungswert nach DIN 4108-4)
Raumgewicht: ca. 35 kg/m³
Verlegebreite: ca. 0,40 m

Angebotenes Fabrikat / Typ:

'________________________________________________'
  vom Bieter einzutragen
Menge: 14,000 m2

**02.050 Mineralische Gefälledämmung, WLG 040, d=200 mm i.M., 60 kPa**
Dachfläche mit mineralischen Wärmedämmplatten gem. DIN EN 13162,
als Gefälledämmung mit mind. 2 % Gefälle, nach
Ablaufsituation gem. AG-Planung anfertigen, liefern und unter
Verwendung von geeignetem Kleber auf der Dampfsperre windsogsicher nach DIN EN 1991-1-4 verlegen.

Bauteil: Gefälledämmung Vordach
Untergrund: Stahlbeton/Trapezblech, Dampfsperre
Anwendungstyp: DAA-dm nach DIN 4108-10
Baustoffklasse: A1, nicht brennbar gem. DIN 4102
Druckbelastbarkeit: >= 60 kPa, bei 10% Stauchung
Gefälle: >= 2%
Kantenausbildung: stumpf
Wärmeleitgruppe: WLG 040 (Bemessungswert nach DIN 4108-4)

Plattendicke: 200 mm i.M.
Mindestdicke: 120 mm (über beheiztem Raum (Foyer))

Bei mehrlagiger Ausführung sind alle ggfls. zusätzlich notwendigen Leistungen und Materialien im EP mit zu berücksichtigen.

Angebotenes Fabrikat / Typ:

'________________________________________________'
  vom Bieter einzutragen
Menge: 140,000 m2

**02.060 Mehraufwand Grat-Ausbildung**
Mehraufwand für die Planung und Herstellung der Dachreiter/Grate aus Dämmstoff der Vorposition 02.050 auf dem Vordach, gem. den Vorgaben der Planung des AG.

Die Gratausbildung muss so erfolgen das im Wandanschlussbereich kein Versatz in der Flucht des Dämmanschlusses entsteht.
Menge: 2,000 St

**02.070 Mineralische Dämmplatten, d= 60 mm**
Dachfläche mit mineralischen Wärmedämmplatten gem. DIN EN 13162,
nach Ablaufsituation gem. AG-Planung liefern und unter Verwendung von geeignetem Kleber auf der Dampfsperre windsogsicher nach DIN EN 1991-1-4 verlegen.

Der Dämmstoff des aufgestellten Vordachbereichs hat keine bauphysikalische Funktionen (Dämmfunktion) zu erfüllen. Die Dämmung dient nur der Gefälle- und Rinnenausbildung.

Bauteil: Dämmung Vordach (Stahl)
Untergrund: Trapezblech/Dampfsperre,
Neigung: ca. + 15°
Anwendungstyp: DAA-dm nach DIN 4108-10
Baustoffklasse: A1, nicht brennbar, gem. DIN 4102
Kantenausbildung: stumpf
Plattendicke: ca. 60 mm

Angebotenes Fabrikat / Typ:

'________________________________________________'
  vom Bieter einzutragen
Menge: 34,000 m2

**02.080 Mehraufwand Rinnenausbildung in der Dämmlage**
Mehraufwand zum Ausbilden einer Entwässerungsrinne durch Absetzen der Dämmstärke im Dachrandbereich und der Kehle zum aufgestellten Vordach. Der Absatzübergang ist gewinkelt mit Hilfe von Dämmkeilen her zu stellen.

Leistungen:
- Anpassung Dämmlage
- Anpassung/zusätzliche Abdichtungslage
- liefern und montieren aller erforderlichen Materialien

Bauteil: Regenrinne Vordach (als hergestelte Rinne mit Dachstoff)
Untergrund: Trapezblech/Dampfsperre,
Rinnebreite: ca. 200 mm
Rinnenhöhe/-tiefe: ca. 50 mm
Rinnengefälle: ca. 2%
Gefälleausrichtung: 1- und 2-seitig gem. den Ablaufpositionen (siehe Darstellung Gefälle Vordach gem. Ausführungshinweis 0004 )

Die angegebenen Maße dienen als Kalkulationsgrundlage, die genaue Dimensionierung erfolgt nach Planung und in Abstimmung mit dem AG.
Menge: 45,000 m

**02.090 Mineralische Dämmung - Wandanschluss, WLG 035, d=100 mm**
Aufgehenden Wände im Anschlussbereich zur Dachfläche mit Wärmedämmplatten gem. DIN EN 13162, einlagig, liefern und unter Verwendung von geeignetem Kleber vollflächig wandseitig verkleben.

Bauteil: Wandanschluss, starr
Untergrund: Stahlbeton, KS-Mauerwerk
Anwendungstyp: WAA nach DIN 4108-10
Baustoffklasse: A1, nicht brennbar gem. DIN 4102
Kantenausbildung: stumpf
Wärmeleitgruppe: WLG 035 (Bemessungswert nach DIN 4108-4)
Plattendicke: 100 mm

Angebotenes Fabrikat / Typ:

'________________________________________________'
  vom Bieter einzutragen
Menge: 24,000 m2

**02.100 MW-Dämmkeile, 50 x 50 mm**
Dämmkeile aus mineralischem Dämmstoff gem. Vorposition 02.090 liefern und in den Ecken des Bodenbereichs an aufgehenden Anschlüssen oder sonstigen Übergängen verkleben.

Baustoffklasse: A1, nicht brennbar, gem. DIN 4102
Maße: ca. 50 x 50 mm
Menge: 181,000 m

**Ausführungsbeschreibung 5 Ausführungshinweis: Vordach Sportumkleide**
*Ausführungshinweis: Vordach Sportumkleide*
Ausführungsort: EG - Vordach Sportumkleide

Detailplan: DT 47

Ausführung inkl. notwendiger Sicherungsmaßnahmen (Gerüst am Rand durch AN - siehe Vorpositionen) sind in der Kalkulation mit zu berücksichtigen.

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(Auszug Ansicht Süd/Dachaufsicht - Vordach Sportumkleide)

Hinweis:
Der AN hat die Gefälleplanung in die Einlaufrinne am Rand zu übernehmen
Das Dach ist ein Kaltdach ohne Dämmanforderung. Es ist keine Mindestdämmdicke zu beachten. Die Gefälledämmung dient nur der Wasserableitung in die Rinne.

**02.110 Dachbeplankung, OSB/4, d= 30 mm**
Beplanken eines Trapezblechdaches mit OSB-Bauplatten, dichtgestoßen und vollflächig verlegen, bündig mit Außenkante Trapezblech, inkl. korrosionsbeständigen Verbindungsmitteln.
Verschraubungen sind versenkt auszuführen.

Bauteil: Dachbeplankung
Typ: OSB/4 gem. EN 300
NKL: 2
Stärke: ca. 30 mm
Untergrund: Trapezblech 100/275, t= 1,00 mm auf Stahlrahmengerüst

Einbauhöhe: ca. 3,60m

Angebotenes Fabrikat / Typ:

'________________________________________________'
  vom Bieter einzutragen
Menge: 50,000 m2

**02.120 Mineralische Gefälledämmung, ca. d= 20-100 mm**
Einbauort: EG - Vordach Sportumkleide

Detailplan: DT 47

Dachfläche mit mineralischen Wärmedämmplatten gem. DIN EN 13162, als Gefälledämmung mit mind. 2 % Gefälle, nach
Ablaufsituation gem. AG-Planung anfertigen, liefern und unter
Verwendung von geeignetem Kleber auf der Dampfsperre windsogsicher nach DIN EN 1991-1-4 verlegen.

Die Dämmlage dient nur zur Gefälleherstellung für die Dachflächenentwässerung und hat keine bauphysikalische Funktion zu erfüllen.

Bauteil: Gefälledämmung Vordach
Untergrund: OSB-Bauplatte mit Dampfsperre
Anwendungstyp: DAA-dm nach DIN 4108-10
Baustoffklasse: A1, nicht brennbar gem. DIN 4102
Gefälle: >= 2%, einseitig
Kantenausbildung: stumpf
Plattendicke: ca. 20 - 100

Bei mehrlagiger Ausführung sind alle ggfls. zusätzlich notwendigen Leistungen und Materialien im EP mit zu berücksichtigen.

Angebotenes Fabrikat / Typ:

'________________________________________________'
  vom Bieter einzutragen
Menge: 50,000 m2

*Hinweis: DÄMMUNG OBERGESCHOSSE*

**Ausführungsbeschreibung 6 Ausführungshinweis: Dämmung Obergeschosse**
*Ausführungshinweis: Dämmung Obergeschosse*
Ausführungsort: DG bzw. Dachflächen über den obersten Geschoßen des Neubaus (4.+5.OG)

Detailplan: DT 45, DT 46
Wandanschlüsse gem. Ausführungsbeschreibung 0003

Hinweis:
Der AN hat die Gefälleplanung zu übernehmen und die Gefälle zu den Einlaufen herzustellen.

Es sind mehrere Grate/Dachreiter innerhalb der Fläche her zu stellen. Die Dachentwässerung erfolgt mit Dacheinläufen die mittig im Dachbereich angeordnet sind.

Die angegebene Mindestdicke der Dämmung ist im Bereich der Einläufe zu beachten.

**02.130 EPS-Gefälledämmung, WLG 035, d=180 mm i.M., 100 kPa**
*** Bezugsbeschreibung
Einbauort: Dachflächen 4.OG / 5.OG

Dachflächen mit einer Wärmedämmung aus EPS gem. DIN EN 13163, als Gefälledämmung mit mind. 2 % Gefälle, zweilagig, verklebt, Anfangsstärke ca. 100 mm, mittlere Stärke 180 mm, nach Ablaufsituation gem. AG-Planung anfertigen, liefern und mit geeignetem Kleber auf der Dampfsperre windsogsicher nach DIN EN 1991-1-4 und gem. Herstellervorgaben verlegen.

Bauteil: Gefälledämmung Flachdach
Anwendungstyp: DAA-dm nach DIN 4108-10
Baustoffklasse: B1, schwer entflammbar nach DIN 4102
Druckbelastbarkeit: 100 kPa
Gefälle: ≥ 2%
Kantenausbildung: stumpf
Wärmeleitgruppe: WLG 035 (Bemessungswert nach DIN 4108-4)
Plattendicke: 180 mm i.M.
Mindestdicke: 100 mm, bei Ablauf-Tiefpunkten
Untergrund: Stahlbeton

Angebotenes Fabrikat / Typ:

'________________________________________________'
  vom Bieter einzutragen
Menge: 1114,000 m2

**02.140 EPS-Gefälledämmung, WLG 035, d= ca. 140 mm i.M. (Widerherstellung rückgebauter Dachflächen)**
Einbauort: 1.OG - Dach Sportumkleide

Widerherstellen und Anschließen des Dachaufbaus von rückgebauten bzw. geöffnten Flächen des Bestands, einschleißlich Ein- und Anpassen der Dämmlage.

Wärmedämmung aus EPS gem. DIN EN 13163,
als Gefälledämmung mit mind. 2 % Gefälle, ein- oder zweilagig,  mit geeignetem Kleber auf der Dampfsperre windsogsicher nach DIN EN 1991-1-4 und gem. Herstellervorgaben verlegen.

Die Gefälleausrichtung folgt der vorhandenen Ablaufsituation  des Bestands und ist durch den AN vor der Ausführung festzustellen, die Dämmlage ist passgenau einzubauen.

Bauteil: Gefälledämmung Flachdach
Anwendungstyp: DAA-dm nach DIN 4108-10
Baustoffklasse: B1, schwer entflammbar nach DIN 4102
Druckbelastbarkeit: 100 kPa
Gefälle: ≥ 2%
Kantenausbildung: stumpf
Wärmeleitgruppe: WLG 035 (Bemessungswert nach DIN 4108-4)
Plattendicke: ca. 140 mm i.M.
Untergrund: Stahlbeton/Dampfsperre

Angebotenes Fabrikat / Typ:

'________________________________________________'
  vom Bieter einzutragen
Menge: 38,000 m2

**02.150 EPS-Dämmung - Attika/Betonaufkantung, WLG 035, d=60 mm**
*** wie Position 02.130
An der Innenseite sowie auf dem Mauerkopf von Attika bzw. Betonaufkantung, einlagig, verklebt.

Bauteil: Dämmung Attika
Breite: bis 300 mm
Höhe: bis ca. 800 mm (OKRF)
Anwendungstyp: DAA nach DIN 4108-10
Plattendicke: 60 mm
Untergrund: Stahlbeton, Alukantblech

Angebotenes Fabrikat / Typ:

'________________________________________________'
  vom Bieter einzutragen
Menge: 242,000 m2

**02.160 EPS-Dämmung - Wandanschluss, WLG 035, d=100 mm**
*** wie Position 02.130
für den Wandanschluss mit Gebäudetrennfuge, einlagig, im Stützprofil (Zarge) verklebt.

Bauteil: Wandanschluss, starr
Höhe: ca. 500 mm (OKRF)
Anwendungstyp: WAA nach DIN 4108-10
Plattendicke: 100 mm
Untergrund: Alukantblech

Angebotenes Fabrikat / Typ:

'________________________________________________'
  vom Bieter einzutragen
Menge: 8,000 m2

**02.170 EPS - Mehr-/Minderstärke, 1cm**
Mehr-/Minderstärke der EPS-Dämmung von Attika und Wandanschlüssen,
Die Berechnung erfolgt je 1 cm Dicke pro m² und/oder auf besondere Anordnung.
Bei Aufdopplung sind  nur Dämmstoffe mit gleichen Eigenschaften zu verwenden.

Der EP dient ebenfalls als Abrechnungsgrundlage bei Minderstärken.
Menge: 20,000 m2

**02.180 EPS-Dämmkeile, 50 x 50 mm**
EPS - Dämmkeile, 50 x 50 mm, liefern und in allen Ecken des Bodenbereichs der EPS-Dämmflächen an aufgehenden Anschlüssen verkleben.

Angebotenes Fabrikat / Typ:

'________________________________________________'
  vom Bieter einzutragen
Menge: 260,000 m

**02.190 Attikabohle, OSB/4, d= 22 mm, b= ca. 460 mm**
Einbauort:  1.OG / 4.OG / 5.OG - Attika

Liefern und Montieren einer Bohlenlage auf gedämmten Attikakopf, aus OSB-Bauplatte, mechanisch befestigt, Befestigungsabstand ca. 50 cm, inkl. geeigneter korrosionsbeständiger Verbindungsmittel.

OSB: Typ 4, gem. EN300
Dicke: 22 mm,
Breite: ca. 300 bis 460 mm
Untergrund: EPS-Dämmlage auf Stahlbeton
Menge: 201,000 m

**02.200 Stützprofil, Alukantblech, U-Profil, d= 3 mm**
Einbauort:
- 1.OG - Wandanschluss Foyer zu aufgehender Wand Neubau
- 4.OG Wandanschluss zu aufgehender Wand Neubau

Detailplan: DT 51; DT 52

Liefern und Montieren eines Stützprofils,
aus Aluminiumblech, 2-fach gekantet, inkl. korrosionsbeständigen Verbindungsmitteln, wandseitig gedübelt und verschraubt, dicht gestoßen verlegt, inkl. Eckausbildung mit Gehrungsschnitt,
zur Einfassung der Dämmung als oberer Abschluss von starren Wandanschlüssen sowie als Montage der Klemmschienen auf der Stirnseite.

Material: Aluminium roh
Dicke: ca. 3 mm
Kantprofil: U-förmig in Dämmstärke, ca. 100 x 140 x 85 mm
Dämmstärke: 140 mm
Abwicklungslänge: ca. 325 mm
Untergrund: Stahlbeton, KS-Mauerwerk

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(Prinzipskizze)

Die angegebenen Profilabmessungen sind als Kalkulationsgrundlage zu betrachten. Die Maße ergeben sich aus der Detailplanung des AG bzw. sind nach den baulichen Gegebenheiten vor Ort durch den AN vorab aufzumessen und abzustimmen.
Menge: 67,000 m

**02.210 Stützprofil, Alukantblech, Zargen-Profil, d= 3 mm**
Einbauort:
- 1.OG - Foyer an aufgehende Außenwand Hauptgebäude
- 5.OG - aufgehende Außenwand Hauptgebäude

Detailplan: DT 51; DT 52

Liefern und Montieren eines Stützprofils,
aus Aluminiumblech, 3-fach gekantet, inkl. korrosionsbeständigen Verbindungsmitteln, in 5 cm Wandabstand bodenseitig verdübeln und verschrauben, inkl. Inneneckausbildung mit Gehrungsschnitt/-stoß,
obere Einfassung in Dämmstärke, als oberer Abschluss von Wandanschlüssen mit Gebäudetrennfuge und zur Montage der Klemmschienen auf der Stirnseite.

Material: Aluminium, roh
Dicke: ca. 3 mm
Kantprofil: Zarge, mit Einfassung in Dämmstärke, ca. 300 x 500 x 140 x 80 mm
Dämmstärke: 140 mm
Abwicklungslänge: ca. 1020 mm
Untergrund: Stahlbeton, KS-Mauerwerk

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(Prinzipskizze)

Die angegebenen Profilabmessungen sind als Kalkulationsgrundlage zu betrachten. Die Maße ergeben sich aus der Detailplanung des AG bzw. sind nach den baulichen Gegebenheiten vor Ort durch den AN vorab aufzumessen und abzustimmen.
Menge: 14,000 m

**02.220 Stützprofil, Alukantblech, L-Profil, d= 1,5 mm**
Einbauort:
- 1.OG - Wandanschluss Forum, Sportumkleide

Detailplan: DT 53; DT 54

Liefern und Montieren eines Stützprofils auf Attika/Betonaufkantung,
aus Aluminiumblech, 1-fach gekantet, dicht gestoßen verlegt, inkl. Eckausbildung mit Gehrungsschnitt, inkl. korrosionsbeständigen Verbindungsmitteln, auf Mauerkopf gedübelt und verschraubt.

Material: Aluminium, roh
Dicke: 1,5 mm
Kantprofil: L-förmig,  ca. 200 x 100 mm
Untergrund: Stahlbeton

Die angegebenen Profilabmessungen sind als Kalkulationsgrundlage zu betrachten. Die Maße ergeben sich aus der Detailplanung des AG bzw. sind nach den baulichen Gegebenheiten vor Ort durch den AN vorab aufzumessen und abzustimmen.
Menge: 52,000 m

**02.230 Gebäudefuge dämmen, minerlaischer Dämmstoff, d= 50 mm**
Einbauort:
- 1.OG - Sportumkleide und Forum
- 5.OG - Hauptgebäude / TRH 1

Gebäudetrennfugen bei Wandanschlüssen mit mineralischen Wärmedämmstoff gem. DIN EN 13162 im Plattenformat an Wandfläche und hinter Betonaufkantung bzw. Attika verkleben bzw. dicht ausstopfen.

Bauteil: Gebäudetrennfuge
Dämmstoff: mineralisch gem. DIN EN 13162,
Anwendungstyp: WAA nach DIN 4108-10
Baustoffklasse: A2, nicht brennbar, gem. DIN 4102
Format: Platte o.ä., nach Wahl des AN

Fugenbreite:  50 mm
Höhe: ca. 500 mm

Angebotenes Fabrikat / Typ:

'________________________________________________'
  vom Bieter einzutragen
Menge: 40,000 m2

*Hinweis: ABDICHTUNG*

**Ausführungsbeschreibung 7 Ausführungshinweis: Abdichtung**
*Ausführungshinweis: Abdichtung*
Die Ausführungshinweise zu den Vordächern und den Dächern über den Obergeschossen im Zuge der vorherigen Beschreibungen zur Dämmung sind mit zu beachten.

Detailplan: alle Details je nach Ort
Wandanschlüsse gem. Ausführungsbeschreibung 0003

Die Dachabdichtung muss die brandschutzmäßige Anforderung einer "Harten Bedachung" erfüllen und widerstandsfähig gegen Flugfeuer und strahlende Wärme gem. gültiger DIN 4102-4 sein.
Die Abdichtungslagen sind als Systembauteil unter Berücksichtigung der geforderten Qualitäten an zu bieten.

Ausführungsleistungen für Unter- und Oberlage:
- Verkleben der Abdichtungslagen gem. Herstellervorgaben und Windsogberechnung.
- Naht- und Stoßüberdeckungen, An- und Abschlüsse und Durchdringungen sind luftdicht zu verschweißen.
- Stöße sind mit ausreichend Überlappung auszuführen.
- im Bereich der Attika- und Betonaufkantungen ist die Abdichtungslage  fachgerecht hochzuführen und anzuschließen.
- einschl. Eckausbildungen im Bereich der hochgeführten Abdichtungslage an Innen- und Außenecken.

Die angegebenen Mengen beinhalten ebenso Flächen von  Wandanschlüssen, Attika und sonstigen Anpassarbeiten.

**02.240 1. Abdichtungslage - Unterlage**
*** gemäß Ausführungsbeschreibung 7
1.Abdichtungslage aus Polymerbitumenbahnen nach DIN EN 13707 / DIN SPEC 20000-201, mit Glasvlies-Einlage,
liefern und gem. Herstellervorgaben auf der Gefälledämmung verlegen, einschließlich hochlegen an aufgehenden Flächen. Stöße versetzt anordnen, Längsnaht- und Kopfstoßbereiche mit mind. 8 cm Überlappung bzw. nach Vorgabe der DIN-Normen und Fachregeln fachgerecht verlegen.

Bauteil: Abdichtung, Unterlage
Anwendung: DU/E1
Bahnentyp: PYE-G 200 S4/KSP 4 oder gleichwertig, gem. DIN SPEC 20000-201
Oberfläche: feinbestreut/talkumiert

Angebotenes Fabrikat / Typ:

'________________________________________________'
  vom Bieter einzutragen
Menge: 1625,000 m2

**02.250 2. Abdichtungslage - Oberlage**
*** gemäß Ausführungsbeschreibung 7
2.Abdichtungslage als Polymerbitumen-Schweißbahnen, nach nach DIN EN 13707 / DIN SPEC 20000-201, oberseitig dunkel beschiefert,  liefern und gem. Herstellervorgaben auf der Unterlage verlegen, einschließlich hochlegen an aufgehenden Flächen. Stöße versetzt anordnen, Längsnaht- und Kopfstoßbereiche mit mind. 8 cm Überlappung bzw. nach Vorgabe der DIN-Normen und Fachregeln fachgerecht verlegen.

Bauteil: Abdichtung, Oberlage
Anwendung: DO/E1
Bahnentyp: PYE-PV 200 S5 oder gleichwertig, gem. DIN SPEC 20000-201
Oberfläche: Schiefer, dunkel

Angebotenes Fabrikat / Typ:

'________________________________________________'
  vom Bieter einzutragen
Menge: 1625,000 m2

**02.260 2. Abdichtungslage - Oberlage, mit Wurzelschutz**
*** gemäß Ausführungsbeschreibung 7
Einbauort: 1.OG - Wandanschluss Forum

2.Abdichtungslage als Polymerbitumen-Schweißbahnen mit Wurzelschutz, nach DIN EN 13707 / DIN SPEC 20000-201, FLL-zugelassen und geprüft,
oberseitig beschiefert, liefern und gem. Herstellervorgaben auf der Unterlage verlegen, einschließlich hochlegen an aufgehenden Flächen. Stöße versetzt anordnen, Längsnaht- und Kopfstoßbereiche mit mind. 8 cm Überlappung bzw. nach Vorgabe der DIN-Normen und Fachregeln fachgerecht verlegen.

Die Abdichtungslage ist mit ausreichend Überhang auf die bestehende Abdichtungslage zu führen.
(nachträglicher Umbau der Dachfläche zum Gründach)

Bauteil: Abdichtung, Oberlage
Anwendung: DO/E1
Bahnentyp: PYE-KTP 300 S5 oder gleichwertig
Oberfläche: Schiefer

Angebotenes Fabrikat / Typ:

'________________________________________________'
  vom Bieter einzutragen
Menge: 41,000 m2

**02.270 Klemmschienen**
Aluminiumprofil als vorgelochte Klemmschiene,
stranggepresst, zur Befestigung der Dachabdichtung an aufgehenden Bauteilen und Übergängen, Befestigung mit korrosionsfreien Schrauben/Dübeln im Abstand von max. 15 cm, mit ausreichendem Anpreßdruck, liefern und montieren,
einschließlich Anpassen der Abdichtungslagen und Abdichtung mit geeignetem Flüssigdichtstoff.

Oberfläche: natur
Profilhöhe: ca. 70 mm
Schraubabstand: <= 150 mm

Angebotenes Fabrikat / Typ:

'________________________________________________'
  vom Bieter einzutragen
Menge: 198,000 m

**02.280 Abdichtung - Durchdringungen, rund, bis d= 300 mm**
*** Bezugsbeschreibung
Einbauort: Dachflächen 1.OG, 4.OG und 5.OG

Eindichten und Anschließen von runden Durchdringungen in und an alle Abdichtungslagen des Dachaufbaus (Dampfsperre, Unterlage, Oberlage).
Hochführen und anarbeiten der Abdichtungslagen bzw. Anschließen von werkseitigen Dichtmanschetten, mit geeignetem Flüssigkunststoff und Armierungslage mit ausreichender Überlappung, an allen runden  Durchdringungen/Dacheinbauteilen.

Bauteil: Abdichtung runde Durchführungen (Abluft, Elektro, Sekuranten, sonstige)
Durchmesser: bis 300 mm
Anschlusshöhe: OK-Dachhaut + 150 mm

Hinweis:
Die Abdichtarbeiten von Regenentwässerungs- und Sanitärentlüftungsleitungen sind in den jeweiligen Positionen enthalten bzw. miteinzukalkulieren.
Menge: 31,000 St

**02.290 Abdichtung - Durchdringungen, rechteckig**
*** wie Position 02.280
Einbauort: Dachflächen 1.OG und 5.OG inkl. Aufzug-Überfahrt

Für alle rechteckigen Durchdringungen oder konstruktiven Einbauteile, wie Lüftungskanäle, Anschlusskästen, Rauchabzug, Lüftergestelle und dergleichen.
Menge: 30,000 m

### Titel 03 Dacheinbauten

**Ausführungsbeschreibung 8 ABSTURZSICHERUNG Ausführungsbeschreibung:**
*ABSTURZSICHERUNG Ausführungsbeschreibung:*
Einbauort: Dach 4.OG und Dach 5.OG

Herrichtung eines Sicherungssystems zur Absturzsicherung bei Montagearbeiten und Dacharbeiten als Seilsicherungssystem mit Sekuranten und Drahtseil.

Detailplan: DT 61

Die Sekuranten sind fest in das Betondach zu verankern und mit geeigneter Abdichtung einzudichten.

Das vendete System ist vor Ausführung mit dem SiGeKo abzustimmen.

**03.010 Seilsicherungssystem - 4.OG**
*** Pauschalposition
*** Bezugsbeschreibung
Liefern und montieren einer Absturzsicherung für Wartungsarbeiten auf Flachdächern nach DIN 4426 und ASR §12, in Form eines vollständigen, horizontalen Seilsicherungssystems,
überfahrbar, inkl. End-/Zwischen-/Kurven- und Spannelementen, 8 mm Stahlseil, komplett aus Edelstahl,
inkl. allen notwendigen Einzelteilen und Befestigungsmitteln, thermisch getrennt auf Stahlbetondecke befestigt,
die Abdichtung erfolgt in beiden Ebenen gem. Herstellervorgaben des Dachabdichtungssystems.

Neben Einweisung, Prüfung und Zertifizierung der Anlage ist die Übergabe einer PSA-Montur bestehend aus Seilläufer (Edelstahl, abnehmbar), Höhensicherungsgerät, Sicherheitsseil mit Seilkürzer/Falldämpfer, Ganzkörper-Auffanggurt und  Aufbewahrungskoffer aus lackiertem Stahlblech,
mit zu berücksichtigen.

Die Anlage ist durch den AN auf Grundlage der übergebenen Grundrisse zu planen und nach Freigabe durch den AG auszuführen.

Untergrund: Stahlbeton (C25/30), d=30 cm
Dachaufbau:
ca. 0,5 cm Dampfsperre, Bitumenbahn,
ca. 25 cm Dämmung (18cm i.M),
ca. 1 cm Abdichtung, Bitumenbahn, 2-lagig

Verlauf/Ausführung: dreiseitig, (l= ca. 55m)

Angebotenes Fabrikat / Typ:

'________________________________________________'
  vom Bieter einzutragen

Das Seilsicherungssystem muss gem. DIN EN 795:2012 und DIN CEN/TS 16415:2017 geprüft sein.
Es sind ausschließlich Systeme anzubieten, die seitens der Berufsgenossenschaft mit GS Zeichen zertifiziert sind.
Menge: 1,000 psch

**03.020 Seilsicherungssystem - 5.OG**
*** Pauschalposition
*** wie Position 03.010
Verlauf/Ausführung: vierseitig, (l= ca. 88 m)

Hinweis:
mind 1x Unterbrechung durch Leitungsquerung/-installation

Angebotenes Fabrikat / Typ (wenn abweichend):

'________________________________________________'
  vom Bieter einzutragen
Menge: 1,000 psch

**03.030 Anschlagpunkt**
Einbauort: bei Achse A´/3´ und B´/3´ gem. Grundriss 5.OG

Absturzsicherung nach DIN 4426 und ASR §12 in Form von Anschlagprofilen mit Ösen am Kopfende und Grundplatte zur Befestigung eines Sicherheitsseiles bei Dachrandarbeiten liefern. Profil nach Zulassung auf der Betondecke befestigen und im Dachaufbau mit allen Einzelteilen, Befestigungs- mitteln und Nebenarbeiten einbinden.
Profile sind witterungsbeständig und wärmegedämmt (z.B.
ausgeschäumte Hülsen) auszuführen. Mindeststoßbelastung
von 7,5 KN ist einzuhalten.
Die Abssturzsicherungen sind mit geigneten Isolierkappen zu liefern, die sollten die Sicherungen nicht in Gebrauch sein den gesammten Halter Isolieren und im Bedarfsfall abgenommen werden.
Es sind ausschließlich seitens der Berufsgenossenschaft mit GS Zeichen zertifizierte Bauteile an zu bieten.

Die Sekuranten sind thermisch von der Betonfläche zu trennen.
Die Abdichtung erfolgt in beiden Ebenen gem. Herstellervorgaben des Dachabdichtungssystems.

Untergrund: Stahlbeton (C25/30), d=30 cm
Dachaufbau:
ca. 0,5 cm Dampfsperre, Bitumenbahn,
ca. 25 cm Dämmung (18cm i.M),
ca. 1 cm Abdichtung, Bitumenbahn, 2-lagig

Angebotenes Fabrikat / Typ:

'________________________________________________'
  vom Bieter einzutragen

Die Anschlageinrichtung muss die Anforderungen der "TRBS 2121 Teil 3 - Gefährdung von Beschäftigtendurch Absturz bei der Verwendung von Zugangs- und Positionierungsverfahren unter Zuhilfenahme von Seilen" erfüllen und gem. DIN EN 795:2012 und DIN CEN/TS 16415:2017 geprüft sein.
Es sind ausschließlich Systeme anzubieten, die seitens der Berufsgenossenschaft mit GS Zeichen zertifiziert sind.
Menge: 2,000 St

**03.040 Thermische Trennunterlage**
Liefern und montieren eines thermischen Trennelements, waagerecht und vollflächig, als Unterlage zwischen Grundplatte der Seilsicherheits- und Anschlagpunktelemente und der Betondecke.
Unbewehrtes, hochfestes Elastomerlager gem. DIN 4141 Teil 3, witterungs- und ozonbeständig, abrieb- und verschleißfest.
Es ist ein Allgemein bauaufsichtliches Prüfzeugnis vor zu weisen.

Abmessung: gem. Grundplatte Sekurant
Dicke: ca. 20 mm
Wärmeleitwert: ca. 0,2 W/mK

Angebotenes Fabrikat / Typ:

'________________________________________________'
  vom Bieter einzutragen
Menge: 26,000 St

**Ausführungsbeschreibung 9 FREISPIEGELENTWÄSSERUNG Ausführungsbeschreibung:**
*FREISPIEGELENTWÄSSERUNG Ausführungsbeschreibung:*
Einbauort:
- 4.OG und 5.OG Dachflächen,
- 1.OG Vordach Haupteingang

Detailplan: DT 61

Liefern und montieren eines wärmegedämmten Dachablaufsystems, mehrteilig, für die Freispiegelentässerung bestehend aus:
- Ablaufelement nach DIN EN 1253-2, wärmegedämmt, mit werkseitig aufgeschweißter Bitumen-Manschette, a/d=500 x 5 mm und Edelstahl-Flanschring, inkl. Bauschutzrost
- systemkonformes Aufstockelement, mit Rückstaudichtung und werkseitig aufgeschweißter Bitumen-Manschette  a/d=500 x 5 mm, Edelstahl-Flanschring, Bauschutzrost
- systemkonformer Kies-/Laubfangkorb aus Edelstahl

Komplett vormontiert liefern und betriebsfertig mit allen Einzelteilen, Befestigungsmitteln und Nebenarbeiten nach Systemhersteller in die Dachhaut einbinden und abdichten.

Das Anschließen an die Leitungen im Gebäude erfolgt extern durch die TGA-Gewerke.

Untergrund: 30 cm Stahlbeton (C25/30)
Brandschutz: F90
Dachaufbau:
ca. 0,5 cm Dampfsperre, Bitumenbahn,
ca. 20 cm Dämmung (18cm i.M),
ca. 1 cm Abdichtung, Bitumenbahn, 2-lagig

Alle Angaben zu Leitungsquerschnitten der Regenentwässerung sind als Kalkulationsgrundlage zu betrachten. Die abschließende Dimensionierung erfolgt nach Freigabe durch den AG.

**03.050 Dachablauf DN 100**
*** gemäß Ausführungsbeschreibung 9
Ablaufleistung: >=7,14 l/s bei Anstauhöhe 35 mm bzw. gem. Angabe TGA-Planer
Ablaufquerschnitt: DN 100
Abgang: senkrecht, bzw. gem. Angabe TGA-Planer

Angebotene Fabrikate (Dachablauf, Aufstockelement, Kiesfangkorb):

'______________________________________________'

'______________________________________________'
  vom Bieter einzutragen
Menge: 12,000 St

**03.060 Brandschutz-Rohbauelement DN 100**
Systemkonformes Brandschutz-Rohbauelement DN 100
passend zu den vorgenannten Dachabläufen der Pos. 03.050  liefern und gem. Herstellervorgaben in vorh. Durchbrüche in der StB-Decke einbauen.

Rohbauelement aus Metall mit Einschubelement, Quellstoffeinlage, Haltebügeln, Schalungshilfe, Schallschutzmanschette und Bauschutzdeckel.
Anschluss von Kunststoffrohr DN 100 über Rohrmuffe am Ablaufgehäuse.
Brandschutz mit allgemeiner bauaufsichtlicher Zulassung (Z-19.17-1800) für Dachabläufe DN 100 im Betondach.

Angebotenes Fabrikat / Typ / Querschnitt:

'________________________________________________'
  vom Bieter einzutragen
Menge: 4,000 St

**03.070 Notentwässerungselement, DN 100**
Notentwässerungselemente der Notabläufe,
passend zu vorgenanntem Dachablaufsystem der Pos.03.050, höhenverstellbar, inkl. Laubfangkorb und Dichtung, liefern und montieren,

Nenndurchmesser: DN 100
Material: PP, UV-stabilisiert

Angebotenes Fabrikat / Typ:

'________________________________________________'
  vom Bieter einzutragen
Menge: 6,000 St

**03.080 Dachablauf DN 100, (Vordach)**
Liefern und montieren eines Dachablaufsystems
nach DIN EN 1253, Gehäuse mit Edelstahl-Flanschring oder passender werkseitig aufgeschweißter Abdichtmanschette, inkl.
Laubfangkorb und Bauschutzdeckel,
betriebsfertig in den Dachaufbau mit allen Einzelteilen, Befestigungsmitteln und Nebenarbeiten nach Systemhersteller in die Dachhaut einbinden und abdichten.

Bauteil: Dachablauf
Material: Polypropylen, UV-stabilisiert
Ablaufstutzen: DN 100, senkrecht
Ablaufleistung: ca. 5,7 l/s
Untergrund: Stahltrapezblech 100/275-0,75

Notwendiges Gerät und Leistung zur Herstellung der Öffnung in die Dachkonstruktion sind in den EP mit zu berücksichtigen.

Angebotenes Fabrikat / Typ / Querschnitt:

'________________________________________________'
  vom Bieter einzutragen

(Einbauort: Vordach Haupteingang)
Menge: 4,000 St

**Ausführungsbeschreibung 10 SANITÄRENTLÜFTER Ausführungsbeschreibung:**
*SANITÄRENTLÜFTER Ausführungsbeschreibung:*
Einbauort: 4.OG und 5.OG - Dachflächen

Liefern und montieren von wärmegedämmten Entlüfterelementen mit unterschiedlichen Anschlussquerschnitten, 2-teilig, mit Regenhaube, bestehend aus:
- Unterteil mit werkseitig aufgeschweißter Bitumen-Manschette, a/d=500 x 5 mm zum Anschluss der Dampfsperre
- Oberteil aus Kunststoff-Rohr mit Regenhaube, Durchführung/Anschlusskragen mit werkseitig aufgeschweißter Bitumen-Manschette, a/d=500 x 5 mm zum Anschluss der Abdichtungslage
Komplett liefern und betriebsfertig mit allen Einzelteilen, Befestigungsmitteln und Nebenarbeiten nach Systemhersteller in die Dachhaut einbinden, befestigen und abdichten.

Das Anschließen an die Leitungen im Gebäude erfolgt extern durch die TGA-Gewerke.

Untergrund: Stahlbeton (C25/30)
Dachaufbau:
ca. 0,5 cm Dampfsperre, Bitumenbahn,
ca. 25 cm Dämmung (18cm i.M),
ca. 1 cm Abdichtung, Bitumenbahn, 2-lagig,
Höhe Rohr: ca. 40 cm über OK Abdichtung

**03.090 Sanitärentlüfter DN 75**
*** gemäß Ausführungsbeschreibung 10
Für Schmutzwasserentlüftung.

Nenndurchmesser: DN 75

Angabe des Systemherstellers  / Typenbezeichnung:

Angebotenes Fabrikat / Typ:

'________________________________________________'
  vom Bieter einzutragen
Menge: 7,000 St

**03.100 Sanitärentlüfter DN 110**
*** gemäß Ausführungsbeschreibung 10
Für Schmutzwasserentlüftung.

Nenndurchmesser: DN 100

Angabe des Systemherstellers  / Typenbezeichnung:

Angebotenes Fabrikat / Typ:

'________________________________________________'
  vom Bieter einzutragen
Menge: 5,000 St

**03.110 Sanitärentlüfter DN 125**
*** gemäß Ausführungsbeschreibung 10
Für Schmutzwasserentlüftung.

Nenndurchmesser: DN 125

Angabe des Systemherstellers  / Typenbezeichnung:

Angebotenes Fabrikat / Typ:

'________________________________________________'
  vom Bieter einzutragen
Menge: 2,000 St

**03.120 Flachdachdurchführung DN 110**
*** gemäß Ausführungsbeschreibung 10
jedoch Oberteil als Schwanenhals-Auslass mit jeweils 4 Rohrbögen, anstatt Regenhaube.

Nenndurchmesser: DN 110

Angabe des Systemherstellers  / Typenbezeichnung:

'________________________________________________'
  vom Bieter einzutragen
Menge: 6,000 St

### Titel 04 Metallbauarbeiten

**Ausführungsbeschreibung 11 Ausführungshinweise: Metallbauarbeiten**
*Ausführungshinweise: Metallbauarbeiten*
Leistung:
Attikableche und Fassaden- und Randanschlussprofilbleche

Ausführungsort:
- Dachflächen 4.OG/5.OG
- Dachfläche u. Wandanschlüsse des Bestands 1.OG
- Vordächer Haupteingang und Sportumkleide

Plan:
Dachübersichten und Details (siehe Anlagen)

Detailplan: DT 53
Hauptdächer: Detailplan: DT 50; DT 51 - 57
Vordächer: Detailplan: DT 45, DT 46

Technische Hinweise:
Die Arbeiten umfassen die Attikableche, Dachrandabschlüsse und Fassadenanschlussprofilebleche für Dachränder und Attiken. Es sind gekantete Bleche (Farbe nach Wahl des AG) vom AN zu montieren.

Des Weiteren sind Dachrandverkleidungen mit erfasst.

Hinweis:
Alle nachfolgenden Maßangaben und Querschnitte sind als Kalkulationsgrundlage zu verstehen. Die Dimensionierung erfolgt nach den Vorgaben der Detailplanung sowie in Abstimmung mit dem AG. Die genauen Abmessungen sind nach einem Vorort-Aufmaß im Detail festzulegen und abzustimmen.

**Ausführungsbeschreibung 12 VORDACH HAUPTEINGANG Ausführungshinweis:**
*VORDACH HAUPTEINGANG Ausführungshinweis:*
Einbauort: 1.OG - Vordach Haupteingang

Detailplan: DT 45, DT 46, DT 52
Ausführungsbeschreibung 0003 - Wandanschlüsse

Herstellung von Sockelabdeckungen an Wandanschlüssen und einer konstruktiven Attikaaufkantung einschließlich Blechverkleidung als Dachrandabschluss.

**04.010 Sockelabdeckung - Fensterbankprofil, Alu, d= 1,5 mm, l= ca. 280 mm**
Liefern und herstellen einer Sockelabdeckung als Fensterbankprofil, aus Aluminium, stranggepresst, inkl. Verbindungsstücken, 3-fach gekantet (mit Tropfkante), mit  Gefälle an der Vorderkante, wandseitig verschraubt, inkl. fugenfreier Eckausbildung und Endstückabkantung.

Notwendige Stöße sind auf das Fassadenraster abzustimmen.
Alle sichtbaren Flächen sind bis zur Fertigstellung der WDVS-Arbeiten mit einer UV-beständigen Schutzfolie zu versehen. Die Folie ist nach Fertigstellung der Arbeiten zu entfernen.

Die genauen Abmessungen sind durch den AN vor der Ausführung aufzumessen.

Bauteil: Sockelabdeckung ged. Wandanschluss
Form: Fensterbankprofil mit Gefälle und Tropfkante
Material: Aluminium, eloxiert
Farbe: natur, bzw. RAL Ton nach Wahl AG
Dicke: >=1,5 mm
Ausladung: ca. 160 mm
abgewickelte Länge: ca. 280 mm
Gefälle: >= 2%
Schraubabstand Wand: <= 200 mm
Innenecken: 1
Außenecke: 1
Endabkantungen: 2

Bei Farbausführung erfolgt die Abrechnung anhand der Position 04.280 - Mehrpreis Pulverbeschichtung.
Menge: 45,000 m

**04.020 Attika-Aufkantung, Holzwerkstoff-Balken, ca. 80/200 mm**
Attikaausbildung mit geeignetem Holzwerkstoff-Balken für den Außenbereich, auf Trapezblechdach, dicht gestoßen, hochkant entlang des Dachrands verlegt und seitlich an bauseitigem Stahlwinkel windsogsicher verschraubt,
inkl. korrosionsbeständiger Verbindungsmittel.
Die Verschraubung ist versenkt auszuführen (Verklebung Abdichtung), im angewinkelten Dachbereich sind die  Stoßverbindungen passgenau bzw. fugenfrei herzustellen.

Bauteil: Attika
Material: Holzwerkstoff
Querschnitt: ca. 80 / 200 mm
Oberfläche: kein Sichtbereich
Untergrund: Trapezblech
Menge: 46,000 m

**04.030 Attika-Mauerabdeckung, Attikablech, Alu, d= 1,5mm, pulverbeschichtet**
Attikablech als Mauerabdeckung für den Dachrandabschluss,  aus Aluminiumblech, pulverbeschichtet, 4-fach gekantet, inkl.  Halterungen und einschl. der erforderlichen Stoßverbinder liefern und montieren.
Im angewinkelten Teilbereich des Vordachs ist die Mauerabdeckung passgenau bzw. fugenfrei fortzuführen.

Bauteil: Mauerabdeckung
Material: Aluminium
Dicke: 1,5 mm
Oberfläche: pulverbeschichtet
Farbe: RAL 7039, quarzgrau, bzw. nach Wahl des AG
Neigung nach innen: ca. 5%
abgewickelte Länge: ca. 400 mm
Ansicht außen: ca.100 mm,
Ansicht innen: ca.80 mm
Untergrund: Holzwerkstoff-Balken (gem. Vorposition)
Menge: 46,000 m

**04.040 Mauerabdeckung - Eckausbildung**
Ausbildung der Außenecken der Attikaabdeckung in wasserdicht verschweißter Ausführung, liefern und montieren.

Winkel:
1x 90°, 1x 105°

Die angegebenen Winkel sind durch den AN vor der Ausführung zu prüfen.
Menge: 2,000 St

**04.050 Mauerabdeckung - Aufkantung Wandanschluss**
Herstellung aufgekanteter Wandanschlüsse,
inkl. Fugenabdichtung mit geeignetem, spritzbarem Fugendichtstoff.

Wandbelag: Klinker-Riemchen
Menge: 2,000 St

**04.060 Zuschnitt im Knickbereich Auffaltung Vordach**
Zulage für die Zuschnitte und Passschnitte im Knickbereich der Auffaltung des Vordaches. Sowohl die Attikaaufkantung als auch die Attikaprofil sind aus gestalterischen Gründen auch im aufgefalteten Bereich des Vordaches weiterzuführen.

Ansatz 2 Knickstellen sowie eine Spitze am Hochpunkt der Auffaltung.

Herstellung der Anschlussfugen und Schnitte
inkl. Fugenabdichtung mit geeignetem, spritzbarem Fugendichtstoff.

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Menge: 3,000 St

**04.070 Fallrohr - Alu, rund, DN100**
Liefern und montieren einer Fallrohrleitung aus Aluminium, Anschließen der Regenwasserableitung des Vordachs an die geplante Grundstücksentwässerung, inkl. allen notwendigen  korrosionsfreien Befestigungs- und Verbindungsteilen.

Bauteil: Fallrohr
Material: Aluminium
Oberfläche: pulverbeschichtet
Farbe: RAL 7039 quarzgrau bzw. nach Wahl AG
Nennmaß: DN100

Montageuntergrund: Außenwand (KS-Mauerwerk + WDVS + Klinkerriemchen)

Angebotenes Fabrikat / Typ:

'________________________________________________'
  vom Bieter einzutragen

Einbauort: Bereich: Achse H´´-I´/12´ gem. Grundriss

Fachgerechter Anschluss an bauseits erstellte Grundleitung im Bereich des Geländes (Standrohr).
Menge: 3,500 m

**04.080 Fallrohr - Bogenstück**
Liefern und Montieren von passenden Bogenstücken für den Anschluss des Fallrohrs an die Leitungsstutzen der deckenseitigen Sammelleitung bzw. an die Grundleitung, inkl. Anschließen.

Bauteil: Fallrohr/Bogenstück
Material: Aluminium
Oberfläche: pulverbeschichtet
Farbe: RAL 7039 quarzgrau bzw. nach Wahl AG
Nennmaß: DN100
Winkel: nach Erfordernis (Annahme 4x 85°)

Angebotenes Fabrikat / Typ:

'________________________________________________'
  vom Bieter einzutragen
Menge: 4,000 St

**Ausführungsbeschreibung 13 VORDACH SPORTUMKLEIDE Ausführungshinweis:**
*VORDACH SPORTUMKLEIDE Ausführungshinweis:*
Einbauort: 1.OG - Vordach Sportumkleide

Detailplan DT 47

Herstellung von Sockelabdeckungen an Wandanschlüssen und einer konstruktiven Attikaaufkantung einschließlich Blechverkleidung als Dachrandabschluss.

**04.090 Attika-Aufkantung, Holzwerkstoff-Balken, ca. 80/200 mm**
Attikaausbildung mit geeignetem Holzwerkstoff-Balken für den Außenbereich, auf Trapezblechdach, dicht gestoßen, hochkant entlang des Dachrands verlegt und seitlich an bauseitigem Stahlwinkel windsogsicher verschraubt,
inkl. korrosionsbeständiger Verbindungsmittel.
Die Verschraubung ist versenkt auszuführen (Verklebung Abdichtung).

Bauteil: Attika
Material: Holzwerkstoff
Querschnitt: ca. 80 / 200
Oberfläche: kein Sichtbereich
Untergrund: OSB-Beplankung
Menge: 17,000 m

**04.100 Attika - Mauerabdeckung, Alu, d= 1,5mm, pulverbeschichtet**
Attikablech als Mauerabdeckung für den Dachrandabschluss,  aus Aluminium, pulverbeschichtet, 4-fach gekantet, inkl.  Halterungen und einschl. der erforderlichen Stoßverbinder liefern und montieren.

Bauteil: Mauerabdeckung
Material: Aluminium
Dicke: 1,5 mm
Oberfläche: pulverbeschichtet
Farbe: RAL 7039, quarzgrau, bzw. nach Wahl des AG
Neigung nach innen: ca. 5%
abgewickelte Länge: ca. 350 mm
Ansicht außen: ca. 100 mm,
Ansicht innen: ca. 60 mm
Untergrund: Holzwerkstoff-Balken (gem. Vorposition)
Menge: 17,000 m

**04.110 Mauerabdeckung - Eckausbildung**
Ausbildung der Außenecken der Attikaabdeckung in wasserdicht verschweißter Ausführung, liefern und montieren.

Winkel:
1x 130°

Die angegebenen Winkel sind durch den AN vor der Ausführung zu prüfen.
Menge: 1,000 St

**04.120 Mauerabdeckung - Aufkantung Wandanschluss**
Herstellung aufgekanteter Wandanschlüsse,
inkl. Fugenabdichtung mit geeignetem, spritzbarem Fugendichtstoff.

Wandbelag: Klinker-Riemchen
Menge: 1,000 St

**04.130 Mauerabdeckung - Abkantung/Endstück**
Herstellung einer Abkantung als Abschluss/Entstück der Mauerabdeckung.
Menge: 1,000 St

**04.140 Wandanschlussprofil, Aluminium**
Wandanschlussprofil für nicht genutzte Dachflächen, zum Anschluss 2-lagiger bituminöser Dachabdichtung an die Außenfassade des Neubaus,
aus stranggepresstem Aluminium, 2-teilig mit Wand- sowie eingeschobenem Stoßverbinder, einschl. korrosionsbeständigen Verbindungsmitteln, liefern und montieren,
einschl. Dachbahnanschluss sowie dauerelastischer Abdichtung der Profiloberkante mit geeignetem Flüssigdichtstoff.

Bauteil: Anschlussprofil
Material: Aluminium
Oberfläche: pulverbeschichtet
Farbton: RAL 7039 quarzgrau bzw. nach Angabe AG
Höhe (Profil): ca. 50 mm
Anschlusshöhe: ca. 10/15 cm über OK-Dachhaut
Befestigungsabstand: e <= 20 cm
Montageuntergrund: Riemchen im WDVS

Angebotenes Fabrikat / Typ:

'________________________________________________'
  vom Bieter einzutragen
Menge: 4,000 m

**04.150 Kastenrinne, Alu, 250 mm / NW85**
Liefern und Montieren einer Kastenrinne für die Regenwasserableitung, aus Aluminium, im Gefälle, inkl. Ablaufstück mit Gitter-/Laubschutzeinsatz und Rinnenhaken sowie allen notwendigen korrosionsfreien Befestigungs- und  Verbindungsmitteln.

Bauteil: Regenrinne
Typ: Kastenform
Nennmaß: 250 bzw. NW85
Material: Aluminium/Aluminium-Legierung
Dicke: ca. 0,7 mm
Oberfläche: pulverbeschichtet
Farbe: RAL 7039 quarzgrau bzw. nach Wahl AG
Gefälle: >=2%, einseitig
Montageuntergrund: Dachbeplankung aus OSB/4, d= 30 mm

Ablauf: 1 Stk
Endstück: 2 Stk

Angebotenes Fabrikat / Typ:

'________________________________________________'
  vom Bieter einzutragen
Menge: 14,000 m

**04.160 Einlaufblech, Alu**
Liefern und Montieren von Einlaufblechen, zweifach vorgekantet, einschließlich allen notwendigen korrosionsfreien Verbindungsmitteln, dem Rinnengefälle angepasst, befestigt auf OSB-Lage.

Material: Aluminium/Aluminium-Legierung
Abwicklungslänge: ca. 290 mm i.M.
Dicke: ca. 0,70 mm
Oberfläche: pulverbeschichtet
Farbe: RAL 7039 bzw. nach Wahl AG
Gefälle: >=2%, einseitig
Montageuntergrund: Dachbeplankung aus OSB/4, d= 30 mm

Angebotenes Fabrikat / Typ:

'________________________________________________'
  vom Bieter einzutragen
Menge: 14,000 m

**04.170 Lochblech/Vogelschutzgitter**
Liefern und Montieren eines Lochblech mit Rundlochung, zur Abdeckung des Sickenquerschnittts als Insekten- und Vogelschutz, einschließlich allen notwendigen korrosionsfreien Verbindungsmitteln, an umlaufender Dackkante verlegen.

Bauteil: Vogelschutzgitter
Material: Aluminium, natur
Materialdicke: ca. 0,70 mm
Breite: ca. 120 mm
Rundlochung: Ø ca. 5 mm
Abkantung: 1-fach bzw. nach Erfordernis
Montageuntergrund: Dachbeplankung aus OSB/4, d= 30 mm auf Stahltrapezblech 100/275

Angebotenes Fabrikat / Typ:

'________________________________________________'
  vom Bieter einzutragen
Menge: 14,000 m

**04.180 Fallrohr - Alu, rund, DN80 / NW85**
Liefern und montieren einer Fallrohrleitung aus Aluminium, Anschließen der Regenwasserableitung des Vordachs an die geplante Grundstücksentwässerung, inkl. allen notwendigen  korrosionsfreien Befestigungs- und Verbindungsteilen.

Bauteil: Fallrohr
Material: Aluminium
Oberfläche: pulverbeschichtet
Farbe: RAL 7039 bzw. nach Wahl AG
Nennmaß: DN80 / NW80

Montageuntergrund:
Außenwand (KS-Mauerwerk + WDVS + Klinkerriemchen),
alternativ: Stahlstütze, rund, d= 152 mm, beschichtet

Angebotenes Fabrikat / Typ:

'________________________________________________'
  vom Bieter einzutragen

Einbauort: Bereich: Achse H´´-I´/12´ gem. Grundriss

Fachgerechter Anschluss an bauseits erstellte Grundleitung im Bereich des Geländes (Standrohr).
Menge: 3,500 m

**04.190 Fallrohr - Bogenstück**
Zulage für das Liefern und Montieren von passenden Bogenstücken für den Anschluss des Fallrohrs an den Rinnenstutzen der Vorposition 04.150, , inkl. Anschließen.

Bauteil: Fallrohr/Bogenstück
Material: Aluminium
Oberfläche: pulverbeschichtet
Farbe: RAL 7039 bzw. nach Wahl AG
Nennmaß: DN80 / NW85
Winkel: nach Erfordernis (Annahme 2x 85°)

Angebotenes Fabrikat / Typ:

'________________________________________________'
  vom Bieter einzutragen
Menge: 2,000 St

*Hinweis: DACHFLÄCHE 1.OG Ausführungshinweis:*
Einbauort: 1.OG - Attika/Betonaufkantung Forum, Sportumkleide

Detailplan: DT 53, DT 54

Herstellung von Sockelabdeckungen an Wandanschlüssen und einer Blechverkleidung der Attika inkl. Übergang und Anschluss an den Bestand.

**04.200 Sockelabdeckung - Fensterbankprofil, Alu, d= 1,5 mm, l= ca. 400 mm**
*** Bezugsbeschreibung
Einbauort: 1.OG - Wandanschluss Forum und Sportumkleide

Liefern und herstellen einer Sockelabdeckung als Fensterbankprofil, aus Aluminium, stranggepresst, inkl. Verbindungsstücken, 3-fach gekantet (mit Tropfkante), mit  Gefälle an der Vorderkante, wandseitig verschraubt, inkl. fugenfreier Eckausbildung und Endstückabkantung, mit Antidröhnunterlage auf Mauerkopf montieren.

Notwendige Stöße sind auf das Fassadenraster abzustimmen.
Alle sichtbaren Flächen sind bis zur Fertigstellung der WDVS-Arbeiten mit einer UV-beständigen Schutzfolie zu versehen. Die Folie ist nach Fertigstellung der Arbeiten zu entfernen.

Die genauen Abmessungen sind durch den AN vor der Ausführung aufzumessen.

Bauteil: Sockelabdeckung ged. Wandanschluss
Form: Fensterbankprofil mit Gefälle und Tropfkante
Material: Aluminium, eloxiert
Farbe: natur, bzw. nach Wahl AG
Dicke: >=1,5 mm
Ausladung: ca. 250 mm
Ansicht vorne: ca. 80 mm
abgewickelte Länge: ca. 400 mm
Gefälle: >= 2%
Schraubabstand Wand: <= 200 mm
Innenecken: 1
Endabkantungen: 2

Bei Farbausführung erfolgt die Abrechnung anhand der Position 04.280 - Mehrpreis Pulverbeschichtung.
Menge: 66,000 m

**04.210 Attika - Mauerabdeckung, Alu, d= 1,5mm, pulverbeschichtet**
Attikablech als Brüstungs- und Mauerabdeckung aus Aluminium, pulverbeschichtet, 4-fach gekantet, inkl.  Halterungen und einschl. der erforderlichen Stoßverbinder liefern und montieren,
inkl. Anschluss an die vorhandene

Bauteil: Mauerabdeckung, Attikablech
Material: Aluminium
Dicke: 1,5 mm
Oberfläche: pulverbeschichtet
Farbe: RAL 7048, perlmausgrau, bzw. nach Wahl des AG
Neigung nach innen: ca. 5%
abgewickelte Länge: ca. 640 mm
Ansicht außen: ca.100 mm,
Ansicht innen: ca.50 mm
Untergrund: Stahlbeton
Menge: 8,000 m

**Ausführungsbeschreibung 14 DACHFLÄCHE 4./5.OG Ausführungshinweis:**
*DACHFLÄCHE 4./5.OG Ausführungshinweis:*
Einbauort: 4.OG und 5.OG - Attika, Wandanschlüsse

Detailplan: DT 50, DT 51-53, DT 55-57

Herstellung von Sockelabdeckungen an Wandanschlüssen und einer Blechverkleidung der Attika.

**04.220 Sockelabdeckung - Fensterbankprofil, Alu, d= 1,5 mm, l= ca. 280 mm**
*** wie Position 04.200
Einbauort: 4.OG - Wandanschluss, 5.OG - Wandanschluss Hauptgebäude

Ausladung: ca. 160 mm
abgewickelte
Länge : ca. 280 mm

Bei Farbausführung erfolgt die Abrechnung anhand der nachfolgenden Position 04.280- Zulage Pulverbeschichtung.
Menge: 26,000 m

**04.230 Sockelabdeckung - Fensterbankprofil, Alu, d= 1,5 mm, l= ca. 500 mm**
*** wie Position 04.200
Einbauort: 5.OG - Wandanschluss Treppenhaus 1

Ausladung: ca. 350 mm
abgewickelte
Länge : ca. 500 mm

Bei Farbausführung erfolgt die Abrechnung anhand der nachfolgenden Position 04.280- Zulage Pulverbeschichtung.
Menge: 15,000 m

**04.240 Attika - Mauerabdeckung, Alu, d= 1,5mm, pulverbeschichtet**
Attikablech als Brüstungs- und Mauerabdeckung aus Aluminium, pulverbeschichtet, 4-fach gekantet, inkl.  Halterungen und einschl. der erforderlichen Stoßverbinder liefern und montieren.
Notwendige Stöße sind auf das Fassadenraster abzustimmen.

Bauteil: Mauerabdeckung, Attikablech
Material: Aluminium
Dicke: 1,5 mm
Oberfläche: pulverbeschichtet
Farbe: RAL 7048, perlmausgrau, bzw. nach Wahl des AG
Neigung nach innen: ca. 5%
abgewickelte Länge: ca. 850 mm
Ansicht außen: ca.120 mm,
Ansicht innen: ca.100 mm
Untergrund: Stahlbeton
Menge: 180,000 m

**04.250 Mauerabdeckung - Mehrzuschnitt**
Mehrpreis für die Mehrmenge des Zuschnitts der
Attikableche, je 5 cm Verbreiterung der abgewickelten Profillänge, pro laufenden Meter.
Menge: 180,000 m

**04.260 Mauerabdeckung - Eckausbildung**
Ausbildung der Außen- und Innenecken der Attikaabdeckung in wasserdicht verschweißter Ausführung
liefern und montieren.

Winkel:
1x 90°

Die angegebenen Winkel sind durch den AN vor der Ausführung zu prüfen.
Menge: 9,000 St

**04.270 Mauerabdeckung - Aufkantung Wandanschluss**
Mehrpreis für die Herstellung aufgekanteter Wandanschlüsse,
inkl. Fugenabdichtung mit geeignetem, spritzbarem Fugendichtstoff.

Wandbelag: Klinker-Riemchen
Menge: 5,000 St

*Hinweis: METALLARBEITEN SONSTIGES*

**04.280 Mehrpreis - Pulverbeschichtung Sockelabdeckung**
Allgemeiner Mehrpreis für die werkseitige Pulverbeschichtung von Fensterbankprofilen sofern nicht abweichend beschrieben.

Farbe: RAL 7048 perlmausgrau, 7039 quarzgrau bzw. nach Wahl AG
Menge: 36,000 m²

**04.290 Mehrpreis - Mehrzuschnitt Sockelabdeckung**
Mehrpreis für die Mehrmenge beim Zuschnitt sämtlicher Sockelabdeckungen, je 5 cm Verbreiterung der abgewickelten Profillänge, pro laufenden Meter.
Menge: 50,000 m

**04.300 Mehrpreis - Mehrzuschnitt Mauerabdeckung**
Mehrpreis für die Mehrmenge des Zuschnitts der
Attikableche, je 5 cm Verbreiterung der abgewickelten Profillänge, pro laufenden Meter.
Menge: 225,000 m

### Titel 05 Wartungs- und Revisionswege

*Hinweis: Ausführungshinweis: Wartungs- und Revisionswege*
Einbauort: Bestandsdach Sporthallenumkleide und Hauptdachflächen Neubau

Detailpla: DT 60

Revisionswege sind auf der fertigen abgedichteten Dachfläche herzurichten. Sie sind vom Dachaustritt bis zur jeweilígen Montagefläche zu verlegen. Es können Plattensysteme oder Rollware als Gummimattenwege zur Ausführung kommen.

Zudem sind einzelne Ab-, Auf- und Überstiege (Dach, Attika, Technik) im Zuge der Wegeführung erforderlich.

**05.010 Wartungs- und Revisionsweg, b>= 600 mm**
Einbauort: 5.OG - Dachfläche, 1.OG - Bestandsdach Umkleide

Bodenbelag für Wartungs- und Revisionsweg für den Zugang zu technische Anlagen und Installationen auf dem Flachdach liefern und verlegen,
geeigneter Bodenbelag im Platten- oder Ausrollformat, inkl. gegebenenfalls notwendiger Schutzunterlage für die Dachhaut, ebenflächig, gem. Planung AG verlegen,
geeignet für den Einsatz  auf Flachdächern mit der bauaufsichtlichen Anforderung "Widerstandsfähig gegen Flugfeuer und strahlende Wärme" (harte Bedachung) nach DIN EN 13501-5 bzw. DIN 4102-7.
Ein entsprechender Bauteilnachweis/Zulassung ist vor zu weisen.

Die genaue Verlaufsplanung erfolgt nach Abstimmung und Freigabe durch den AG.

Material: nach Angabe durch AN, (Beton, Kunststoff, Gummigranulat, Rollware)
Breite: ca. 1000 mm, mind. 600 mm
Brandschutz: Broof(t1) gem. DIN EN 13501-5/DIN V ENV 1187
Untergrund: Dachhaut (Abdichtungslage, beschiefert)

Angebotenes Fabrikat / Typ / Breite / Unterlage:

'________________________________________________'
  vom Bieter einzutragen
Menge: 65,000 m

**05.020 Dachüberstieg, selbsttragend**
*** Pauschalposition
Einbauort: DG/5.OG - Dachfläche, Lüftungsleitungsquerung
(bei Achse B´-D´/2´-3´ gem. Grundriss/Dachaufsicht)

Dachübersteig für den vorgenannten Revisionsweg zur Überquerung von Lüftungsleitungen auf dem Flachdach liefern und montieren,
als Steigleiter-Konstruktion gem. ASR 1.8 mit Auf-/Abstieg und Podest, korrosionsfest aus Aluminium oder verzinktem Stahl, mit Handlauf, Geländer und Zwischenholm, ohne Dachdurchdringung bzw. selbsttragend inkl. Auflast und gegebenenfalls notwendiger Schutzunterlage auf der Dachhaut.

Die genauen Maße der Überbrückungslänge und -höhe sind vorab durch den AN bauseitig zu bestimmen. Alle nachfolgenden Maßangaben sind als Kalkulationsgrundlage zu verstehen.

Material: Aluminium / Stahl, verzinkt
Untergrund: Abdichtungslage auf Gefälledämmung
Überbrückungslänge: ca. 1500 mm
Höhe OK Lüftungsleitung: ca. 1300 mm (von OKRF)
lichte Breite: >= 600 mm

Angebotenes Fabrikat / Typ:

'________________________________________________'
  vom Bieter einzutragen
Menge: 1,000 psch

**05.030 Attikaüberstieg inkl. Steigleiter mit Rückenschutz**
*** Pauschalposition
Einbauort: DG/5.OG - Dachfläche / Attika
(ca. Achse G´-K´/5´ gem. Grundriss bz. Dachaufsicht)

Attikaübersteig für den Zugang zur Dachfläche des 4.OG liefern und montieren,
als ortsfeste Steigleiter gem. DIN 18799-1 mit Überstieg und Rückenschutzbügel inkl. Streben, korrosionsfest aus verzinktem Stahl,
Überstieg mit Befestigung ohne Dachdurchdringung bzw. selbsttragend oder mit Wandhaltern inkl. Auflast und gegebenenfalls notwendiger Schutzunterlage auf der Dachhaut.
Bei der wandseitigen Montage der Steigleiter sind thermische Trennunterlagen zwischen Wandhalter und Außenwand zu verwenden, diese sind im EP mit zu berücksichtigen.

Die genauen Maße der Überbrückungslänge und -höhe sind vorab durch den AN bauseitig zu bestimmen. Alle nachfolgenden Maßangaben sind als Kalkulationsgrundlage zu verstehen.
Die Ausführung ist zwecks Wandhaltermontage durch den AN in Abstimmung mit den Gewerken der Fassadenbearbeitung (WDVS, Metallbau) zu koordinieren.

Anwendung:  Personenkreis C
Material: Stahl, verzinkt
Untergrund: obere Abdichtungslage, KS-Außenwand
Überbrückungslänge: ca. 800 mm
Attikahöhe innen: ca. 550 mm (OK-Dachhaut 5.OG bis OK-Attikaabdeckung)
Abstiegshöhe/Leiterlauf: ca. 4150 mm (OK-Dachhaut 4.OG bis OK-Attikaabdeckung 5.OG)
Durchgangsbreite: ca. 600 mm
Ø-Rückenschutz: ca. 700 mm

Angebotenes Fabrikat / Typ:

'________________________________________________'
  vom Bieter einzutragen
Menge: 1,000 psch

### Titel 06 Stundenlohnarbeiten

*Hinweis: Hinweis: Stundenlohnarbeiten*
Die in Folge aufgeführten Stunden werden bei den Arbeiten insbesondere im Bereich der Bestandsanschlüsse erforderlich werden.

Weitere Stundenlohnarbeiten werden nur bei unvorhergesehenen und mengenmäßig nicht erfassbaren Leistungen ausgeführt.

Stundenlohnarbeiten werden nur dann
vergütet, wenn sie als solche vor ihrem Beginn
ausdrücklich vereinbart worden sind.
Die vom Auftragnehmer bzw. seinem Bevollmächtigten
unterschriebenen Stundenlohnarbeiten müssen für jeden
Kalendertag getrennt ausgestellt sein und sind der
Bauleitung in doppelter Ausfertigung zur Anerkennung
vorzulegen. Nachträglich eingereichte
Stundenlohnberichte werden nicht anerkannt.
Mit der Unterzeichnung der Stundenlohnberichte erklärt
die Bauleitung lediglich, dass die Arbeiten erbracht
worden sind. Ergibt eine spätere Nachprüfung, dass
diese Leistungen im Auftrag enthalten sind und über
Einheitspreise abgerechnet werden können, werden sie
nicht als Stundenlohnarbeiten vergütet.

Der Stundenverrechnungssatz gilt unabhängig von der Anzahl
der abgerechneten Stunden.

**06.010 Helfer**
Lohnstundenverrechnungssatz eines Helfers zum Nachweis
für Arbeiten, die nicht in den Positionen enthalten
sind und vorab nicht genau spezifiziert werden können.

Arbeitszeit: Mo- Fr von 07.00 bis 19.00 Uhr
Menge: 24,000 Std

**06.020 Facharbeiter**
Lohnstundenverrechnungssatz eines Facharbeiters zum
Nachweis für Arbeiten, die nicht in den Positionen
enthalten sind und vorab nicht genau spezifiziert
werden können.

Arbeitszeit: Mo- Fr von 07.00 bis 19.00 Uhr
Menge: 16,000 Std
